# Spielplatz Markt Roßtal
Angebotsaufforderung (GAEB 90, DA83)
Währung: EUR

## Zusätzlicher Text
Baubeschreibung, Besondere Vertragsbedingungen (BVB)
Bauherr:

Markt Roßtal
Marktpl. 1
90574 Roßtal

Grundstück, Vorhaben:

In Roßtal Süd im Sportgelände an der Hochstraße wird die Marktgemeide
Roßtal einen integrativen Spielplatz bauen lassen.

Das Baugelände ist über die Hochstraße bzw. über die Nürnberger Straße
in Roßtal zu erreichen. Die Baustelle liegt inmitten des vorhandenen
Sportzentrums. Westlich liegt direkt neben der Baustelle  ein Fußweg und
gut besuchtes Callisthenics Gelände, nördliche grenzt Baumbestand an, im
Osten grenzt ein Fußweg an und im Süden ein stark schilfbewachsener
Teich. Der westlich angrenzende Weg wird z.T. in den Spielplatz
integriert.
Die Baustelle wird durch einen Bauzaun eingezäunt, es ist dennoch
jederzeit auf Passanten und spielende Kinder zu achten.

Die zu bearbeitenden Flächen umfassen insgesamt ca. 2000 m². Die Flächen
sind im Moment ungebunden befestigte Boulebahnen mit Holzeinfassung, die
nicht mehr benötigt werden, und Wiesenflächen mit Baumbestand. Die
Spielanlage wird wie ein geschwungener Weg zwischen den Baumbestand
eingefügt. Inmitten der Wegschleife entstehen Spieleinrichtungen, die
ebenfalls im Nahbereich vorhandener Bäume einzubauen sind.  Die
vorhandenen Bäume sind unbedingt zu erhalten und sind als bekannte
Erschwernis während aller Arbeiten einzukalkuieren. Baumschutzmaßnahmen
sind Teil der ausgeschriebenen Leistung.

Zeitablauf

Die Arbeiten sollen im Juni  bis Juli 2026 ausgeführt werden, die
Pflanzarbeiten nachgelagert im Herbst 2026.
Genaue Termine werden im Vertrag festgelegt.
Sofort nach Ausftragsvergabe müssen die Spielgeräte und einzubauende
Gegenstände bestellt werden, damit sie bei Baubeginn zur Verfügung
stehen.

Lager- und Arbeitsplätze

Für Lagerung, Montagen sowie Baustelleneinrichtung des AN werden nur im
eigentlichen Baufeld und in einer  Parktasche des Besucherparkplatzes
ca. 10 Stellplätze als Lagerfläche zur Verfügung gestellt. Der Parkplatz
hat eine  wassergebundene Decke, die nach Beendigung der Baumaßnahme
wieder hergestellt werden muss. Es ist darauf zu achten, Schäden und
Verschmutzungen  hier weitgehend zu vermeiden.
Die Baustelle selbst kann über einen ca. 3,5 m breiten Betonpflasterweg
erreicht werden. Es ist von Belastungklasse 0,3 auszugehen.

Nachbargrundstücke dürfen nicht beeinträchtigt werden. Im Osten schließt
ein Wohngebiet an. Lärmschutz ist zu beachten. Arbeiten dürfen nur an
Werktagen zwischen 7 und 20 Uhr stattfinden.

Die Baustelleneinrichtungsflächen werden vor Ort vom Bauherrn
zugewiesen.

Als Baustelleneinrichtung werden nur die Einrichtungen und Geräte für
die eigene Leistung und Belegschaft benötigt. Dies ist eine
Nebenleistung und wird nicht gesondert vergütet.

Sparten

Der Auftragnehmer hat sich bei der Marktgemeinde Roßtal über sämtliche
Sparten aufklären zu lassen. Für Schäden, die durch Versäumnisse des
Auftragnehmers entstehen, haftet der Auftragnehmer in vollem Umfang.
Die Leitungsschutzanweisungen der jeweiligen Versorgungsunternehmen sind
zu beachten.
Kann die Lage vorhandener Leitungen, Kabel, Kanäle und dergleichen vom
Auftraggeber vor Ausführung der Arbeiten nicht angegeben werden, ist
diese zu erkunden. Solche Maßnahmen sind besondere Leistungen nach VOB
Teil C.

Ergänzend zu den in VOB/C genannten Leistungen gelten als
Nebenleistungen:
Prüfen der übergebenen Pläne bzw. der örtlichen Gegebenheiten und
Einmessen und Abstecken der geplanten Maßnahmen.

Im Bereich von Versorgungsleitungen darf nur mit Handschacht ausgehoben
werden. Schäden, die durch die Bauarbeiten an diesen Anlagen entstehen,
hat der AN zu vertreten.

Planunterlagen

Folgende Pläne liegen den Ausschreibungsunterlagen bei:

Übersichtsplan Lage der Baustelle  P5.1
Werkplan gesamt  P5.2
Systemschnitte-  P5.3
Detail Schnitte durch Spielweg-  P5.4
Detail Rutschenhügel  P5.5

Ergänzende technische Vorschriften für Landschaftsbauarbeiten

Die Festlegungen in DIN 18 916 - Landschaftsbau; Pflanzen und
Pflanzarbeiten; Beschaffenheit von Pflanzen und Pflanzverfahren - sind
grundsätzlich einzuhalten. Besonders zu beachten ist:

Alle Pflanzen müssen in ihrer Beschaffenheit den Festlegungen der
Leistungsbeschreibung entsprechen. Sie müssen auch ohne besondere
Erwähnung im Leistungsverzeichnis der Güteklasse A entsprechen.

Die Verwendung von chemisch-synthetischen Pflanzenschutzmitteln im
Rahmen der Leistungserbringung ist verboten.

Pflanzung

Die Pflanzflächen sind grundsätzlich vor der Pflanzung von Unkraut zu
säubern bzw. bis zur Pflanzung von Unkraut frei zu halten, und zwar ohne
gesonderte Vergütung, es sei denn, im LV wäre dafür eine Position
ausgewiesen.

In den angebotenen Einheitspreisen für das Pflanzen ist enthalten:

a) Abstecken und Kennzeichnen der Pflanzstellen, incl. dafür nötiges
Material wie Absteckpfosten

b) Herstellen von Pflanzscheiben bzw. Gießmulden (Innendurchmesser so
groß wie das Pflanzloch)
Auflockern der Pflanzfläche DIN 18916 Abschnitt 5.13

c) Umgehendes Entfernen von Steinen (D > 3 cm), Erdbrocken und Unrat von
Flächen außerhalb der Pflanzflächen, soweit sie beim Pflanzvorgang
angefallen sind, Entsorgung der Reststoffe

d) Entfernen aller Etiketten, Schnüre und Bänder von den Pflanzen

Fertigstellungspflege

Die Fertigstellungspflege gem. DIN 18916,  und DIN 18917, umfasst alle
Leistungen zur Herstellung eines abnahmefähigen Zustandes für
Pflanzungen und Rasenflächen. Werden hierzu zusätzliche Leistungen und
Lieferungen nötig, gehen sie zu Lasten des Auftragnehmers und werden
nicht vergütet.

Die Abnahme ist vom Auftragnehmer rechtzeitig zu beantragen.

In den angegebenen Einheitspreisen der Fertigstellungspflege ist bei
jedem Pflegegang die Durchführung folgender Leistungen enthalten:

a) Überprüfen der Baumverankerungen und Baumpfähle

b) Wiederanbinden losgerissener Gehölze

c) Erneuern einschnürender oder schadhafter Bindungen

d) Entfernen zurückgetrockneten Holzes

e) Durchführen erforderlicher Korrekturschnitte bei Bäumen und Heistern

f) Aufrichten und Antreten schief gedrückter oder durch den Frost
gehobener Gehölze

g) Wiederherstellen oder Nachbessern von Gießmulden und Pflanzscheiben

Der Auftragnehmer hat für die Dauer der ihm übertragenen Pflege die
volle Anwachsgarantie zu übernehmen. Bei Nachpflanzungen verlängert sich
die Garantie um jeweils eine Vegetationsperiode.

Rasen - Saatgut und Herstellung von Rasenflächen

Die Festlegungen in DIN 18 917 - Landschaftsbau, Rasen, Saatgut,
Fertigrasen, Herstellen von Rasenflächen - sind grundsätzlich
einzuhalten.

## Integrativer Spielplatz Markt Roßtal
Datum: 04.02.26

*Hinweis*
Zusätzliche Technische Vertragsbedingungen
Nachfolgend aufgeführte  Abkürzungen bedeuten: AN =
Auftragnehmer, AG = Auftraggeber,
LV = Leistungsverzeichnis, BL = Bauleitung.

1 Der AN wird aufgefordert, sich das gesamte Baugelände
genauestens anzuschauen. Spätere Einwendungen wegen
Unkenntnis oder erschwerten Arbeitsbedingungen können
nicht geltend gemacht werden. Das Gelände ist jederzeit
frei zugänglich.

2 Vorhandene Absteckungen, Markierungen, Grenzsteine,
usw. sind vor Baubeginn zu sichern. Bei Beschädigungen
oder Verlust werden sie auf Kosten des AN
wiederhergestellt.

3 Der AN erhält rechtzeitig vor der Ausführung eine
Fertigung der Ausführungsunterlagen. Weitere
Fertigungen werden nur gegen Erstattung der
Selbstkosten  abgegeben.
Der AN hat die Pläne zu prüfen: Alle Maße sind vor der
Ausführung durch Aufmessen am Bau durch den AN
verantwortlich zu prüfen. Treten Bedenken während der
Durchführung der Arbeiten auf, so sind diese nicht nur
unverzüglich mündlich oder fernmündlich sowie unbedingt
schriftlich mitzuteilen, sondern die betroffenen
Arbeiten sind sofort einzustellen, bis eine Einigung
über die Weiterführung erzielt wird.

4 Baustoffe sind rechtzeitig zu bestellen, Lieferzeiten
sind im Bauzeitenplan zu berücksichtigen.
Die Massen der Baustoffe sind vom AN vor der Ausführung
bzw. Bestellung ohne besondere Vergütung zu überprüfen.
Fehlbestellungen, die durch Unterlassung der Prüfung
entstehen, werden nicht vergütet.

5 Das notwendige Material für die Absteckungen der Wege
und Platzflächen, Böschungslehren  sowie die
Unterhaltung und Erstellung des notwendigen Materials
ist in die Einheitspreise mit einzukalkulieren. Die zum
Vermessen notwendigen Rundholzpflöcke und Bretter sind
in guter Beschaffenheit und ausreichender Anzahl vom AN
kostenlos zu stellen, ebenso die Farbe zur Markierung
wichtiger Einzelpunkte. Geplant sind Spielflächen in
frei schwingender Form, ein erhöhter Aufwand für
gemeinsame Korrekturen zusammen mit der Bauleitung nach
der ersten Absteckung ist in die Einheitspreise
einzukalkulieren.

6 Die Bodenprofilierung hat so zu erfolgen, dass sich
kein Niederschlagswasser auf den Vegetationsflächen,
Wegen und Plätzen sammeln kann.
Auf eine fachgerechte Ausmodellierung von
Böschungskanten ist zu achten.

7 Durch Maschinen und Fahrzeuge verursachte,
vermeidbare Verdichtungen auf den Pflanz- und
Rasenflächen müssen durch den AN ohne gesonderte
Vergütung wieder aufgelockert werden. Das Auflockern
unvermeidbarer Verdichtungen ist Teil der
Leistungsbeschreibung.

8. Der AN ist verpflichtet, ein Bautagebuch zu führen.
Im Bautagebuch sind die erbrachten Leistungen, das
eingesetzte Personal, die Lieferung von Bauteilen sowie
die jeweiligen Arbeitsbedingungen, besondere
Vorkommnisse auf der Baustelle für alle Arbeitstage
stichwortartig festzuhalten. Das Bautagebuch ist
wöchentlich dem AG vorzulegen. Eine nachträgliche
Erstellung des Bautagebuchs ist nicht zulässig.

9  Entnahmestellen für Baustrom und Bauwasser:
Eine Baustromentnahmestelle steht neben der Baustelle
in max. 70 m Entfernung zur Verfügung
Eine Bauwasserentnahmestelle steht neben der Baustelle
in max. 70 m Entfernung zur Verfügung

Die Entnahmeeinrichtungen für Elektrizität und Wasser
hat der AN zu liefern, sie sind in die Einheitspreise
einzukalkulieren und werden nicht gesondert vergütet.

10 VOB

Für die Bauausführung gelten die Vorschriften der
Allgemeinen Vertragsbedingungen für die Ausführung von
Bauleistungen (VOB/B) in der Fassung, wie sie zum
Zeitpunkt der Veröffentlichung Gültigkeit haben; diese
Vorschriften gelten auch für sämtliche
Nachtragsaufträge, Änderungs- und/oder
Zusatzleistungen, die im Zusammenhang mit diesem
Vertragsverhältnis stehen.

Für die Bauausführung gelten die Vorschriften der
Allgemeinen Technischen Vertragsbedingungen für
Bauleistungen (VOB/C) in der Fassung, wie sie zum
Zeitpunkt der Veröffentlichung Gültigkeit haben.

Für die Bauausführung gelten die Allgemeinen
Technischen Vorschriften ATV VOB/C, sowie die weiteren
in Verdingungsunterlagen genannten DIN/EN - Normen in
der jeweils gültigen Fassung, die spätestens drei
Monate vor dem Eröffnungstermin bekannt gemacht worden
ist.

Abnahme (§ 12 VOB/B)
Der Auftraggeber verlangt die förmliche Abnahme.

11 Salvatorische Klausel
Sollte eine Vereinbarung dieses Vertrages unwirksam
sein, so ist sie durch eine solche rechtswirksame
Vereinbarung zu ersetzen, die dem angestrebten Zweck
möglichst nahe kommt.

Hinweise

1.  Altlasten:
Es wurde keine Altlastenuntersuchung durchgeführt, weil
sie nicht nötig wird. Es wird nicht davon ausgegangen,
dass im Gelände Altlasten vorhanden sind. Alle
Erdaushübe werden im Gelände als Wegekoffer oder zur
Modellierung von Spielhügeln wieder verwendet.

2. Kleinflächen
Die hier ausgeschriebenen Leistungen sind ausnahmslos
kleinflächig. Die Flächengröße ist den beiliegenden
Plänen zu entnehmen.

3.  Abstecken
Da die Spielflächen in freier Form zwischen den
Baumbestand eingepasst werden müssen, ist ein erhöhter
Aufwand für die Absteckung der geplanten Wege und
Flächen einzukalkulieren. Der AN  wird laut Plan eine
Absteckung vornehmen, die Absteckung wird in
Zusammenarbeit mit der Bauleitung  vor der Ausführung
ggf. in mehreren Schritten angepasst.

*Hinweis*
Homogenbereich nicht ermittelt
Bei den Erdarbeiten nach DIN 18300 und den
Landschaftsbauarbeiten sind nur  relativ einfache
Erdarbeiten zu erledigen.
Deshalb wurden keine Baugrunduntersuchungen ausgeführt,
so dass eine Beschreibung des Homogenbereiches nicht
möglich und auch nicht erforderlich ist.

Alle Erdarbeiten sind in die geotechnische Kategorie 1:
Bauwerk- geringe Lasten
Baugrund - einfache Verhältnisse
Grundwasser - nicht relevant
einzuordnen
Es ist von Bodenklasse 3 bis 5  auszugehen

*Hinweis*
Reinhaltung der Flächen
Bei allen Arbeiten ist darauf zu achten, dass
öffentliche Straßen und Gehwege  nicht verschmutzt
werden.
Es ist täglich mit geeignetem Gerät zu reinigen.
Die Reinigung ist in die Einheitspreise
einzukalkulieren, sie wird nicht gesondert vergütet.

*Hinweis*
Regelwerke Spiel
Die Ausführung der Freianlagen hat gem. nachfolgender
Vorschriften zu erfolgen:
DIN EN 18034 Spielplätze und Freiräume zum Spielen
DIN EN 1176 Spielplatzgeräte
DIN EN 1177 stoßdämpfende Spielplatzböden
GUV-SI 8014 naturnahe Spielräume
GUV-SI 8017 Außenspielflächen und Spielplatzgeräte
GUV-SR S2 Kindertageseinrichtungen

*Hinweis*
Baumschutz nach R  SBB
Die Richtlinien zum Schutz von Bäumen und
Vegetationsbeständen bei Baumaßnahmen (R SBB)
sind zu beachten.

### Titel 1 Vorarbeiten

**1.1 Bauzaun herstellen, vorhalten, abbauen,**
Bauzaun einschließlich Füße, Eckpfosten und
Verstrebungen herstellen,
Vorhalten für die Dauer der Bauzeit
danach  abbauen und von der Baustelle entfernen.
auf unbefestigtem oder befestigtem Untergrund.

Beschädigte oder abhanden gekommene Teile der
Einrichtungen ersetzen.
Umsetzungen auf Grund der Bauabwicklung des AN gehören
zum Leistungsumfang.
Einsatzort(e) 'Baufeld'
Abgrenzung zu Verkehrsflächen'
Systemzaun mit Zaunelementen,
Feldlänge m '2,50'
Höhe m '2,00'
Ausführung 'Mit verschraubbaren Metallschellen an jedem
Zaunelement zur sicheren Verbindung der Zaunelemente',

Die Mengen werden nach örtlichem Aufmaß ermittelt, der
Bauzaun ist nicht am Stück aufzustellen, sondern in
Teilabschnitten. Als Tore dienen Zaunelemente, die zu
öffnen sind, es werden keine besonderen Tore benötigt.
Menge: 250,000 m

**1.2 Bauzaun 2 m, bauseits, umsetzen Anweisung Bauleitung**
Bauzaun
auf unbefestigtem oder befestigtem Untergrund,
einmal umsetzen nach besonderer Anordnung des
AG während der Ausführungszeit der vertraglichen
Leistungen des AN.
aus Einzelelementen mit verzinktem Stahlrohrrahmen und
Vergitterung, mit Standfüßen,
Zaunoberkante über Oberfläche Gelände 2,00 m,
Ausführung 'Mit verschraubbaren Metallschellen an jedem
Zaunelement zur sicheren Verbindung  der Zaunelemente',
Abrechnung nach Zaunlänge.
Menge: 250,000 m

**1.3 Warnbake als Wendebake, beleuchtet**
Wendebake (pfeilförmig):
mit durchgehendem Stützrohr
Stutzen zur Aufnahme der Fußplatte und Lampe (Ø 42 mm)
doppelseitig mit Folie beklebt
reflektierend
Weisung: doppelseitig - rechts-/linksweisend
incl.
Fußplatte und  Bakenleuchte
Hauptschalter mit LED-Prüflicht
mit integriertem Batteriekasten
inkl. Dämmerungsautomatik
Lichtaustritt: doppelseitig - gelb
BASt-geprüft,

liefern und aufstellen
Menge: 6,000 St

**1.4 Warnbake als Wendebake,unbeleuchtet**
Wendebake (pfeilförmig):
mit durchgehendem Stützrohr
Stutzen zur Aufnahme der Fußplatte und Lampe (Ø 42 mm)
doppelseitig mit Folie beklebt
reflektierend
Weisung: doppelseitig - rechts-/linksweisend
incl. Fußplatte
BASt-geprüft,

liefern und aufstellen
Menge: 6,000 St

**1.5 Warnbake umsetzen**
Warnbake nach Bedarf  umsetzen.
Menge: 6,000 St

**1.6 Schutz für Baumstamm herstellen**
Schutz für Baumstamm durch Mantel mit Polsterung
herstellen und während der Bauzeit vor- und unterhalten. Der Mantel darf den Baumstamm und die Wurzelanläufe nicht berühren.
Stammumfang über 50 cm bis 100 cm,
Polsterung nach Wahl des AN,
Mantel aus Brettern, 24 mm dick, lückenlos befestigen,
Es dürfen Brettschwarten und unbesäumte Bretter
verwendet werden, es sind allerdings neue Bretter,
unbehandelt zu verwenden, da der Schutz einen
ahnsehnlichen Anblick bieten muss.
Mantelhöhe mindestens 3,00 m,
Schutz nach Beendigung der Baumaßnahmen abbauen
und entfernen.
Menge: 15,000 St

**1.7 Baustellen WC**
mobiles Baustellen WC  liefern und an geeigneter Stelle
nahe der Baustelle aufstellen, unbefestigte Flächen
nach Beendigung der Baumaßnahme entfernen
incl. regelmäßige Reinigung und Entsorgung
incl. Bereitstellung von Verbrauchsmaterial

Aufstelldauer : für die Dauer der Baumaßnahme

mit zusätzlicher Angabe des Einheitspreises pro Monat:

.......................................................
.................................
Menge: 3,000 Mt

**1.8 Fahrplatten auslegen, entfernen**
Fahrplatten für Baustellenfahrzeuge und provisorische
Fußwege auslegen und nach Beendigung der Baumaßnahme
entfernen
auf ebenen Flächen
als Schutz der Rasenfläche und als provisorische
Fußwege außerhalb des Baufelds

sicher befahrbar auf allen Untergründen
Oberfläche geprägt
Maße ca. 2.000 x 1.000 x 18 mm
Tragkraft auf unbefestigtem, trockenen Untergrund
25 Tonnen
Material
LDPE-Compound, recyceltes Polyethylen
Menge: 140,000 m2

### Titel 2 Erdarbeiten

*Hinweis*
besondere Erschwernis Erdarbeiten
im Bereich des herzustellenden Spielplatzes stehen zu
erhaltende Bäume. Im Bereich der Bäume werden
kreisförmige Bereiche  bei allen Erdarbeiten laut Plan
ausgespart. Diese Erdkörper mit dem Bäumen sind als
dauerhafte Hindernisse einzukalkulieren.

**2.1 Mähen Wiese vor Abtrag**
Bewachsene Flaeche, Wiese  vor dem Abtragen mähen,
Mähgut ordnungsgemäß entsorgen
Abrechnung in der Abwicklung.
Menge: 2000,000 m2

**2.2 Markieren Baumscheibe Bäume**
Vor dem Beginn der Erdarbeiten sind die kreisförmig zu
erhaltenden Wurzelbereiche der Bäume, Durchmesser an
der Erdoberfläche 2 m,  mit geeigneter Farbe zu
markieren und die Markierung bis zum Abschluss der
Aushubarbeiten aufrecht zu erhalten.(Der Aushub muss
genau entlang der Kreisform erfolgen.)
Menge: 8,000 St

**2.3 Oberboden abtragen, 10-40 cm**
Oberboden einschließlich leicht verrottbarer
Pflanzendecke innerhalb des Baugeländes
in einer mittleren Dicke von cm '10 bis 40 '
profilgerecht abtragen,
Oberboden von Grünflächen,
laden, fördern und innerhalb der Baustelle vor dem
Sieben zwischenlagern in geordneten Mieten
Transportweg bis 100 m.
Menge: 325,000 m3

**2.4 Oberboden abtragen in Handarbeit**
Oberboden abtragen wie zuvor in vollem Wortlaut
beschrieben, jedoch in Handarbeit im Bereich vorh.
Bäume
Menge: 100,000 m3

**2.5 gelagerten Oberboden aufnehmen und sieben**
vorh. Oberboden, in geordneten Mieten  seitlich
gelagert, aufnehmen, sieben
Maschenweite des Siebs: 15 mm

Fremdstoffe wie Wurzelreste, Fremdstoffe, Müll,
Bauschutt, Steine, Holzsplitter, Glassplitter,
Metallteile zur Abfuhr auf Haufen setzen, Abfuhr und
Entsorgung wird gesondert vergütet

gesiebten Oberboden in geordneten Mieten seitlich
lagern.

Abrechnung der gesiebten Bodenmenge nach Aufmaß an der
späteren Auftragstelle
Menge: 425,000 m3

**2.6 Siebrückstände entsorgen**
Siebrückstände wie Steine, Bauschuttreste und Müll
sofort von der Baustelle entfernen und in geeignter
Weise entsorgen,
Abrechnung der entsorgten Rückstände nach Wiegeschein
der annehmenden Deponie
Menge: 135,000 to

**2.7 Oberboden andecken 10 -30 cm, eben**
Oberboden gesiebt
innerhalb der Baustelle in Mieten aufgesetzt,
laden, fördern bis 100 m
und profilgerecht andecken.
10-30  cm stark,  Einbaubereich eben
Oberboden abwalzen.'
Menge: 200,000 m3

**2.8 Oberboden andecken 10 cm, geneigt**
Oberboden gesiebt
innerhalb der Baustelle in Mieten aufgesetzt,
laden, fördern bis 100 m
und profilgerecht andecken.
10 cm stark
Einbaubereich an der Flanke der im Grundriss runden
Spielhügel, Neigung bis 1:1  in seilkurvenförmiger
Böschung
Oberboden andrücken'
Menge: 150,000 m3

**2.9 Oberboden auflockern**
Oberboden auf Flächen, die vom AG zur Verfügung
gestellt und durch den Baubetrieb bzw. die
Zwischenlagerung verdichtet worden sind, auflockern.
Oberfläche abgleichen und eggen.
Mittlere Auflockerungstiefe 30 cm.
Menge: 950,000 m2

**2.10 Bodenaushub für Fundamente**
Bodenaushub für Fundamente, profilgerecht, Aushub
seitlich lagern, Fundamente verfüllen
Überschuß  aufnehmen, transportieren,
Transportweg bis 100 m
profilgerecht  einbauen und verdichten.
Aushub ab Geländeoberfläche,
Breite der Fundamentsohle über 1 bis 3 m,
Aushubtiefe bis 1,25 m.
Bodenklasse '3 bis 5 ',
Mengenermittlung Abrechnung nach Abtragsprofilen
Menge: 25,000 m3

**2.11 Boden lösen, laden, fördern, einbauen**
Boden profilgerecht lösen,
Boden der Klassen 3 bis 5,
Aushubtiefe bis 1,25 m,
Boden aufnehmen, transportieren, Transportweg bis 100 m
profilgerecht  einbauen und verdichten.
in Lagen von maximal 0,3 m,
Verformungsmodul EV2 mind 45 MPa/m2,

besondere Erschwernis: es werden Spielhügel, rund im
Grundriss, mit seilkurvenförmiger Böschung
aufgeschüttet
und die Geländemodellierung für den wellig und mit
Überhöhung einzubauenden Spielweg geformt
Durchmesser ca. 1,50 m bis ca 5 m, Höhe bis ca 2 m

Mengenermittlung an der Abtragstelle
Menge: 110,000 m3

**2.12 Boden lösen, seitlich lagern**
Boden profilgerecht lösen,
Boden der Klassen 3 bis 5,
Aushubtiefe bis 1,25 m,
seitlich lagern

Mengenermittlung an der Abtragstelle
Menge: 50,000 m3

**2.13 Bodenaushub Handarbeit Wurzelbereich, incl. Einbau**
Boden im Nahbereich von Bäumen
profilgerecht ausheben 'in Handarbeit ab GOK',
Boden der Klassen 3 bis 5,
Aushubtiefe bis 1,25 m,
Boden aufnehmen, transportieren, Transportweg bis 100 m
profilgerecht  einbauen und verdichten.
in Lagen von maximal 0,3 m,
Verformungsmodul EV2 mind 45 MPa/m2,
besondere Erschwernis: es werden Spielhügel, rund im
Grundriss, mit seilkurvenförmiger Böschung
aufgeschüttet
Durchmesser ca. 1,50 m bis ca 5 m, Höhe bis ca 2 m

Mengenermittlung an der Abtragstelle
Menge: 50,000 m3

**2.14 Bodeneinbau profilgerecht,bauseitiger Boden, seitlich gelagert**
Bodeneinbau für Auffüllungen
profilgerecht, bauseitiger Boden, seitlich lagernd,
schichtenweise einbauen und verdichten,
für die Modellierung der Wegeüberhöhungen
Verformungsmodul EV2 mind.45 MPa/m2,
Einbauhöhe bis 1,25 m.
Mengenermittlung 'Abrechnung nach Auftragsprofilen'
Menge: 50,000 m3

**2.15 Boden Suchgraben Aushub 1,25 m Bodenkl.3-5**
Boden
'für Suchgraben zur Freilegung von Leitungen und
Kabeln'
profilgerecht ausheben 'in Handarbeit ab GOK',
Aushub 'seitlich lagern, wiederverfüllen und
verdichten',
Aushubtiefe bis 1,25 m,
Sohlenbreite der Gräben über 0,5 bis 1,0 m,
Sohlenlänge über 1,5 bis 2,0 m
Bodenklasse 3-5
Abrechnung nach Abtragsprofilen.
Menge: 15,000 m3

**2.16 Bodeneinbau F1, für Auffüllungen, profilgerecht, liefern, verdichten**
Bodeneinbau für Auffüllungen
profilgerecht, mit vom AN zu liefernden Stoffen,
gemischtkörniger Boden
der Frostempfindlichkeitsklasse F 1, (nicht
frostempfindlich)
mit einen Kornanteil von 0,063 mm von max 5,0 Gew.-%
nach ZTVE-StB 17
schichtenweise einbauen und verdichten,
Verformungsmodul EV2 mind 45 MPa/m2,
Einbauhöhe bis 1,25 m.
Mengenermittlung 'Abrechnung nach Auftragsprofilen'
Menge: 100,000 m3

**2.17 Hecken im geschl. Bestand roden**
Hecken, Buschwerk und Bäume bis 10 cm
Stammdurchmesser in geschlossenem Bestand
einschließlich Wurzelstöcke roden.
Rodung in Flächen,
Rodungsgut 'nach Wahl des AN zerkleinern'
Rodungsgut in Eigentum des AN übernehmen und
einer Verwertung nach Wahl des AN zuführen.
Menge: 100,000 m2

**2.18 Graben f. Sickerleit.herst.**
Graben für Sickerleitungen  herstellen.
Abgerechnet wird nach der Länge des Grabens,
gemessen in der Achse.
Grabentiefe bis 0,70 m.
Breite der Grabensohle 0,30 m.

Die Abrechnungstiefe ist das Maß von der Oberfläche des
vorh. Planums bis zur planmäßigen Sohle.

abgerechnet wird die Länge des Grabens, gemessen in der
Achse
Sohlenbreite der Gräben 0,3 m nach DIN  EN 1610
Die Abrechnungstiefen und -breiten gelten auch im
Bereich der Anschlüsse an Schächte, der Arbeitsräume
für Rohrverbindungen und Kabelmuffen, darüber hinaus
gehender Aushub ist einzurechnen

Incl. verfüllen  Grabens nach Verlegen der Leitung mit
Sickerkies
Überschüssigen Boden aufnehmen, transportieren bis 100
m, einbauen lagenweise in Spielhügel
 Bodenklassen 3 bis 5

Abrechnung nach Abtragsprofilen
Menge: 11,000 m3

**2.19 Teilsickerrohr aus PE DN 100**
Teilsickerrohr (LP) aus PE DN/ID 100, Einzellänge 6,00
m

Sickerrohrleitung DN/ID 100 in Sickerstrang, Typ R2
nach DIN 4262-1, Material Polyethylen (PE), mit hoher
UV-Beständigkeit durch schwarze Einfärbung,
in Verbundrohrbauweise mit glatter Innenfläche und
profilierter Außenfläche, einschließlich einseitig
aufgesteckter Doppelsteckmuffe, Einzellänge 6 m,
Mindestwassereintrittsfläche: >= 50 cm²/m, Schlitzanzahl je m >= 300, mindestens 4 Schlitzreihen,
Ringsteifigkeit SN 4 gem. DIN EN ISO 9969,
Spülnachweis nach DIN 19523

liefern und höhen- und fluchtgerecht nach DIN EN 1610
einbauen.

Einschließlich herstellen einer Sickerraumsohle
(Schicht in der Leitungszone von der unteren Bettungsschicht bis auf Höhe der Schlitzung) mit schwach
bindigem G2-Material (nach ATV-DVWK-A 127), z. B. aus
tonigem Sand 0/2 mm oder Mittelsand 0/2 mm mit
Tonmehlbeimischung.

Seitenverfüllung und Abdeckung,
Kies liefern, Lieferkörnung '8/16',
Abdeckung  mindestens 30 cm über Rohrscheitel
herstellen.
incl Ummantelung der Sickerpackung und der offenen
Rohrenden mit Filtervlies
Geotextilrobustheitsklasse 4.
Wetterbeständigkeit 'hochwetterbeständig'

Rohr an Leitung anschließen
oder in Sickergrube einbinden

Hersteller: FRÄNKISCHE
System: Strabusil
oder gleichwertig
Menge: 50,000 m

**2.20 Bogen 45° DN 100 aus PE DN 100**
Leistung wie zuvor in vollem Wortlaut beschrieben,
jedoch
Bogen 45° DN 100 aus PE DN 110
liefern und einbauen.

Hersteller: FRÄNKISCHE
System: Strabusil
oder gleichwertig
Menge: 10,000 St

**2.21 T-Stück DN 100**
Leistung wie zuvor in vollem Wortlaut beschrieben,
jedoch
T-Stück PE DN 110
 liefern und einbauen.
Hersteller: FRÄNKISCHE
System: Strabusil
oder gleichwertig
Menge: 5,000 St

**2.22 Doppelsteckmuffe**
Doppelsteckmuffe PE  DN 100
Doppelsteckmuffe aus PE  liefern und
fachgerecht einbauen.
wie unter Teilsickerrohr in vollem Wortlaut beschrieben

Hersteller: FRÄNKISCHE
System: Strabusil
oder gleichwertig
Menge: 4,000 St

**2.23 Auslaufstück mit Froschklappe DN 100**
Leistung wie zuvor in vollem Wortlaut beschrieben,
jedoch Auslaufstück mit Froschklappe DN 100  liefern
und
fachgerecht einbauen.
wie unter Teilsickerrohr in vollem Wortlaut beschrieben

Hersteller: FRÄNKISCHE
System: Strabusil
oder gleichwertig
Menge: 4,000 St

**2.24 Sickergrube 100x100 cm Tiefe 80 cm 'Kies 8/16'**
Sickergrube unter Fallschutz
Sickergrube mit Wandbekleidung 'Filtervlies',
Bodenklasse 3 bis 5 DIN 18300,
L x B 100 cm x 100 cm,
Tiefe 80 cm,
Grube füllen mit 'filtergeeignetem Kies 8/16',
abdecken 'Filtervlies
die Sickergruben werden unter Fallschutz eingebaut'.
Menge: 3,000 St

### Titel 3 Abbrucharbeiten

**3.1 Kantenstein aus Beton einschl. Bettung abbrechen**
Kantenstein aus Beton, versetzt als Tiefbord oder
Hochbord
Breite bis 10 cm, Höhe bis 30 cm,
einschl. Bettung aufnehmen,
in Beton versetzt Dicke des Unterbetons bis ' 25' cm.
Fugen dicht gestoßen Ausführung in
Einzellängen über 5 bis 10 m.
Abrechnung nach Aufmaß an der Abbruchstelle
nach Länge, gemessen in der Achse.
Stoffe ordnungsgemäß entsorgen
Menge: 30,000 m

**3.2 Betonkeil abspitzen**
Betonkeil des Bordsteins  vorsichtig
abspitzen, unter Erhalt des Bordsteins, in Anschluss an
zu erhaltende Bordsteinstrecke
Handarbeit, Stärke ca. 20 -30 cm
Reststoffe ordnungsgemäß entsorgen
Menge: 10,000 m

**3.3 Belag aufnehmen 'bis 10 cm' Betonpflaster, entsorgen**
Pflaster- oder Plattenbelag aus Beton, Verbundpflaster
aufbrechen, aufnehmen,
einschl. Bettung aufnehmen,
Stärke bis 10 cm,
verlegt in Sand/Brechsand, Dicke der Bettung '3bis 5 cm
',
Fugenfüllung aus Sand/Brechsand.
in Kleinflächen
Stoffe entsorgen
Abrechnung nach Aufmaß an der Abbruchstelle
Stoffe ordnungsgemäß entsorgen
Menge: 20,000 m2

**3.4 Belag aufnehmen, lagern**
Leistung wie zuvor in vollem Wortlaut beschrieben,
jedoch: Pflaster seitlich lagern zur Wiederverwendung
Pflaster von anhaftender Bettung aus Sand und Splitt
reinigen
Reststoffe ordnungsgemäß entsorgen
Menge: 20,000 m2

**3.5 Einfassung Boule Holzbohlen abbrechen**
Einfassung der Boulebahnen abbrechen
Holzbohlen, Stärke ca. 8 cm, Höhe ca. 20 cm
Naturholz ohne Imprägnierung,
mit T-Eisen, verzinkt,  untereinander und  an den Ecken
und Stößen ca. alle 2 m, verschraubt
T-Eisen in Punktfundamenten aus Beton in ca. je 2 m
Abstad von einander
Alle Materialien abbrechen und sortenrein trennen
alles Material aufnehmen und ordnungsgemäß entsorgen
Menge: 135,000 m

**3.6 Boulebahnen abbrechen, in Spielhügel einbauen**
ungebundenen Tragschichten der Boulebahnen,
Breite ca. 3 m, Länge bis ca. 22 m,
Schotter-Splitt-Brechsandgemisch abbrechen, aufnehmen
laden, transportieren bis 100 m und in Spielhügel bzw.
als Frostschutz unter dem neuen Spielweg wieder
einbauen und lagenweise verdichten
Verformungsmodul EV2 mind. 45 MPa/m2,
Menge: 40,000 m3

### Titel 4 Wegebau

*Hinweis*
Geschwungener Spielweg, zusätzliche Erschwernis
Die im Folgenden beschrieben Leistungen beziehen sich
auf den Spielweg.
Als bekannte Erschwernis ist hier einzukalkulieren,
dass dieser Spielweg im Grundriss geschwungen mit
harmonisch ineinander über gehenden definierten Kurven
und harmonischem Gefälle  ohne Knicke herzustellen ist.
 Dies ist insbesondere beim Herstellen der umlaufenden
Pflasterzeile bzw. Kantenstein zu beachten.
Der Wegeverlauf wird vom AN nach Plan abgesteckt und
anschließend in seinem kurvigen Verlauf zusammen mit
der Bauleitung optimiert. D.h. die Absteckung wird
gemeinsam vor Ort verändert.
Der Spielweg ist nicht nur im Grundriss geschwungen, er
weist auch Kurvenüberhöhungen und einen streckenweise
welligen Verlauf auf.

Der  Aufwand aufgrund Grundrissgestaltung, Höhenprofil
und gemeinsamer Optimierung vor Ort  ist in die EP
einzukalkulieren und wird nicht gesondert vergütet.

**4.1 Planum herstellen Abweichung +-3 cm**
Planum herstellen
für  Wege und Fallschutz
zur Aufnahme einer ungebundenen Tragschicht,
zulässige Abweichung von der Nennhöhe +- 3 cm.
Massenausgleich im Bereich des Planums.
Liefern von zusätzlichen Baustoffen wird gesondert
vergütet.
Menge: 1300,000 m2

**4.2 Untergrund verd. Bodenkl.3 bis 5**
Untergrund verdichten,
für ' Wege und Fallschutz',
Verformungsmodul EV2 mind. 45 MPa/m2,
Bodenklassen 3 bis 5
Menge: 1300,000 m2

**4.3 Frostschutzschicht herstellen 19 cm**
Frostschutzschicht  herstellen,
ohne Bindemittel nach ZTV SoB-StB 20  herstellen,
gem. TL SOB-StB 20
Baustoffgemisch ohne RC-Baustoffe und industriell
hergestellte Gesteinskörnung,

Einbaudicke cm 19
(Mindestdicke im Regelquerschnitt),
Material: Baustoffgemisch 0/ '45'
Verformungsmodul EV2 min. MPa/m2 '100'

zulässige  Abweichung von der
profilgerechten Sollhöhe +- 2 cm,

Die Einbaudicke wird  durch
Abstandsmessung mit Schnur bestimmt oder Nivellement
Menge: 125,000 m3

**4.4 Frostschutzschicht herstellen unter Rutschenhügel**
Frostschutzschicht  herstellen,
als runden Hügel unter dem Rutschenhügel
ohne Bindemittel nach ZTV SoB-StB 20 herstellen,
gem. TL SOB-StB 20
Baustoffgemisch ohne RC-Baustoffe und industriell
hergestellte Gesteinskörnung,
der runde Hügel ist aus einzelnen Schichten in
konzentrischen Kreisen, welche nach oben immer kleiner
werden,  aufzubauen
Einbaudicke je einer Schicht cm 30
(Mindestdicke im Regelquerschnitt),
Material: Baustoffgemisch 0/ '45'
schichtenweise verdichten
Verformungsmodul EV2 min. MPa/m2 '100' Ziel ist die Herstellung eines rundlichen Hügels als
Grundlage für den Einbau der Packlage und der
rundlichen Findlinge für den Rutschenhügel

Die Einbaudicke wird  durch
Abstandsmessung mit Schnur bestimmt oder Nivellement
Menge: 15,000 m3

**4.5 Schottertragsch. Körnung 0/32 15 cm**
Schottertragschicht entsprechend ZTV SoB StB 20
folgende Ansprüche werden an die Tragschicht gestellt:

Feinanteil d < 0,063 mm: maximal 5 M.-% in der
Lieferkörnung
die Tragschicht muss dauerhaft filterstabil sein,
frostsicher nach Kat. F1-F4 nach TL-Gestein-StB
Schlagzertrümmerungswert SZ 26
Körnung '0/32',
Schichtdicke bis 15 cm
EV2 min 120 MPa/m2'.
Menge: 620,000 m2

*Hinweis*
Fußweg als Spielweg
Herzustellen sind Verkehrsflächen
welche der Belastungsklasse 0,3 lt.  RStO zugeordnet
werden
Fußweg als Spielweg
Alle Asphaltschichten müssen den ZTV Asphalt-StB 07/ 13
und das Asphaltmischgut den TL Asphalt-StB 07/13
entsprechen.

Der bituminöse Weg wird als Spielweg in frei
schwingender Form mit Höhenunterschieden und schrägen
Überhöhungen gebaut
der Spielweg ist insgesamt kleinflächig, es ist von
Handeinbau auszugehen

**4.6 Asphalttragschicht AC 22 T N, 8 cm**
Asphalttragschicht aus Asphalttragschichtmischgut
AC 22 T N
herstellen.
In Verkehrsflächen der Belastungsklassen Bk 0,3.
Einbaudicke =8 cm.
Bindemittel = 70/100.

zulässige Unebenheit von höchstens 6 mm innerhalb einer
4m langen Messtrecke lt. ZTV Asphalt StB 07/13
Menge: 330,000 m2

**4.7 Unterlage reinigen**
Unterlage reinigen. Anfallendes Kehrgut der
Verwertung nach Wahl des AN zuführen.
Unterlage = Asphaltbefestigung.
Menge: 330,000 m2

**4.8 Bitumenemulsion aufsprühen**
Bitumenemulsion zur Herstellung des Schichtenverbundes
aufsprühen.
In Verkehrsflächen der Belastungsklassen Bk 0,3.
Unterlage = Asphaltbefestigung.
Bindemittel = C40BF1-S.
Bindemittelmenge = 300 g/m2.
Vor Einbau Asphaltdeckschicht.
Menge: 330,000 m2

**4.9 Asphaltdeckschicht AC 5 D L, 3 cm**
Asphaltdeckschicht herstellen
in Verkehrsflächen der Belastungsklassen Bk 0,3.
Asphaltbeton AC 5 D L
Einbaudicke =3 cm.
Bindemittel = 50/70

zulässige Unebenheit von höchstens 4 mm innerhalb einer
4m langen Messstrecke lt. ZTV Asphalt StB 07/13

die Bitudeckschicht muss 1 cm über OK Einzeiler
abschließen
Menge: 330,000 m2

**4.10 Naht in Asphaltdeckschicht herstellen**
Naht in Asphaltdeckschicht nach ZTV Asphalt-StB 07/13
herstellen
Längsnaht, Nähte im Aufweitungsbereich und Quernaht am
Ausbauanfang und Ausbauende.
Herstellen der Nahtflanke durch Kantenandrückrolle.
Heiß aufzubringendes Polymermodifiziertes Bitumen
25/55-55 A auf die Nahtflanke
volldeckend auftragen oder anspritzen,
Menge 50 g/m je cm Schichtdicke.
Dicke der Schicht  bis 3 cm.

Anzustreben ist der Einbau der Bitudecke in gesamter
Länge ohne Zwischennähte. Diese Position ist für
unvermeidbare Unterbrechungen vorgesehen. Mangelnde
Baustellenlogistik ist keine unvorhergesehene
Unterbrechung.
Menge: 20,000 m

**4.11 Anschluss als Fuge herstellen**
Anschluss von Asphaltdecken als Fuge herstellen.
an Pflastereinfassung
nach ZTV-Fug-StB 15
Fugenspalttiefe min. mm '40'
Fugenspaltbreite mm '10'
Längs- und Querfuge
in der Deckschicht
Dicke der Schicht bis 3 cm.
mit heiss verarbeitbarer Fugenmasse Typ N2,
Fugenraum verfüllen in einer Lage.
oder mit geeignetem TOK Band
Menge: 320,000 m

**4.12 Kantensteine 8/25/100 cm, als Tiefbord**
Kantenstein gemäß DIN EN 1340,
Maße 8 cm x 25 cm x 100 cm
Farbton betongrau, gefast,
Bettung Beton C20/25, Dicke 20 cm,
mit Rückenstütze beidseitig
Stärke hinter dem Stein min. 15 cm
die Rückenstütze ist in Brettschalung auszuführen,
Fertigteile engfugig verlegen.
als Tiefbord
Menge: 110,000 m

**4.13 Kantensteine 8/40/100 cm, Hochbord, 10 cm über FOK**
Kantenstein gemäß DIN EN 1340,
Maße 8 cm x 40 cm x 100 cm
Farbton betongrau, gefast,
Bettung Beton C20/25, Dicke 20 cm,
mit Rückenstütze beidseitig
Stärke hinter dem Stein min. 15 cm
die Rückenstütze ist in Brettschalung auszuführen,
Fertigteile engfugig verlegen.

in Gefällestrecken des Wegs als Anschlag für Rollstuhl
als Segmentbogen setzen
OK Kantenstein 10 cm über FOK Weg
es ist besonders darauf zu achten, dass das
außenseitige Betonfundamnet nicht zu hoch an den Stein
reicht, so dassdie Packlage angeschlossen werden kann
in regelmäßigen Abständen sind die Kantensteine
mit ca. 2 cm Fuge zu versetzen, um den Ablauf des
Oberflächenwassers zu ermöglichen
Menge: 60,000 m

**4.14 Kantenstein schneiden Stärke 8 cm,**
passgenauer Zuschnitt für Kantensteine, Stärke 8 cm,
Höhen  bis 40 cm, gerade oder schräg,
mit Naßschneidegerät
Abfallstoffe entsorgen
Abrechnung nach Anzahl der Schnitte
Menge: 65,000 St

**4.15 Dehnungsfugen in Fundament, in Borden**
Dehnungsfugen im Fundament von und in
Streifen, Rinnen, Einzeilern  und Borden unter
Verwendung von  Holzweichfaserplatten ca. 10 mm dick
herstellen.

Kunststoffhartschaumplatten dürfen nicht verwendet
werden, um den Eintrag von Kunststoff in den Boden zu
vermindern
Menge: 40,000 St

**4.16 Kombipflaster 8 cm, Kleinflächen**
Pflasterdecke nach ZTV Pflaster-StB 20,
mit Pflastersteinen aus Beton,

Betonsteinbelag herstellen, versickerungsfähig
Betonpflastersteine nach DIN EN 1338 D l K

Belastungsklasse 0,3
Bettung nach TL Pflaster -StB 20 und TL Gestein StB 04/
23

verlegen als Kombi Reihenverband
Format: 16x28 cm, 16x24 cm, 16x20 cm, 16x16 cm
Steinhöhe: 8 cm
Stein glatt
Kanten ohne Fase,
Farbton betongrau
mit angeformten Abstandshilfen

Pflasterbett im verdichteten Zustand 4 cm (+/- 1 cm)

Bettungs- und Fugenmaterial Edelsplitt SZ-LP 05 der
Korngruppe 0/5
(gebrochen, Sandanteil ca. 30 M.-%, Ecs35, SZ 18)
Kornanteil < 0,063 mm max. 3,0 M.-%
Fugenbreite von 4 mm (+/-1 mm)

Fugen einkehren und einschlämmen
Beim Verlegen der Steine/Platten sind diese auf das
Rastermaß auszurichten.
Fugen mit Fortschreiten der Verlegung kontinuierlich
verfüllen.
Abgelegte Steine/Platten sind z.B. mit Gummihammer in
der Höhe anzupassen, danach abgekehrten Belag geschützt
(Gleitplattenvorrichtung) verdichten. Gewicht der
Rüttelplatte < 200 kg, Fugen mit o.g. Material erneut
verfüllen, abkehren, weiterer Rüttelvorgang
Fugenschluss - Abschließend mit gebrochenem Sand 0/2
(Ecs > 35) unter kontrollierter Wasserzugabe
einschlämmen

Schnitte sind gesondert ausgeschrieben

Pflaster wie Eganto-Kombi Reihenverband
Fa. Egner, Neumarkt

oder gleichwertig

angebotenes Produkt:

.......................................................
....................................
Menge: 40,000 m2

**4.17 Pflaster unter Gummigranulatplatten, 8 cm**
Pflaster verlegt wie zuvor in vollem Wortlaut
beschrieben,

jedoch kann Pflaster nach Wahl  des AN unter den
Gummigranulatplatten verlegt werden, da es später nicht
mehr sichtbar ist. Allerdings muss innerhalb der Fläche
das Pflaster gleich sein, damit es kraftschlüssig
verlegt werden kann
Pflaster vor Verlegen der Gummigranuatplatten sauber
abkehren, Reststoffe entsorgen
Pflasterstärke 8 cm
Menge: 30,000 m2

**4.18 Betonverbundpflaster, bauseits, neu versetzen**
Pflasterdecke nach ZTV Pflaster-StB 20,
gemäß DIN EN 1338,
mit Pflastersteinen aus Beton,
bauseits vorhanden, seitlich gelagert, Stärke des
Steins 8 bis 10 cm
verlegen in  Verband
Verlegung und Bettung wie unter Position "
Kombipflaster" in vollem Wortlaut beschrieben
Menge: 20,000 m2

**4.19 Kombipflaster als Einzeiler**
Betonpflaster 8 cm stark wie unter Position "
Kombipflaster"  beschrieben als Einzeiler,
unterschiedliche Steinlängen werden kombiniert
Breite 16 cm
Steine liefern und verlegen, Bettung aus Beton C20/25,
Dicke '20 cm ',
mit beidseitiger Rückenstütze aus Beton C20/25
Rückenstütze mit Schalung herstellen

als Einfassung der Bitudecke oder der Pflasterdecke
Verlauf im Bogen
Pflasterfugen mit Zementmörtel  als Fugenglattstrich
lückenlos ausfugen.
Flächen reinigen
Menge: 240,000 m

**4.20 Pflaster schneiden**
Betonpflaster schneiden, gerade oder schräg,
 mit Motorschneidegerät und diamantbesetzter
Trennscheibe. Nass schneiden, um Staubentwicklung zu
vermeiden
Pflaster Kantenlängen  bis ca. 20 cm, Stärke 8 bis 10
cm
Abgerechnet wird nach Länge  der geschnittenen
Pflasterkante
Abfallstoffe entsorgen
Menge: 80,000 m

**4.21 Mosaikpflaster, Granit, grau**
Mosaikpflaster nach dem Merkblatt für den Bau von
Fahrbahndecken aus Natursteinpflaster aus
Granitsteinen,
nach DIN EN 1342
Groesse  40/40/40 mm bis  60/60/60 mm, DIN 18 502,
Ausführung in Reihen,
Farbton: grau,
in Zwickeln und Streifen, in Anschlüssen an Einbauten
Pflasterbett aus Beton C 20/25
Dicke 15 cm,
Pflasterfugen mit Mörtel MG III einschlämmen,
Flächen reinigen.
An Einbauten und Begrenzungen sind die Steine
einzupassen.
Menge: 6,000 m2

**4.22 Markierungsfarbe Plastiroute liefern, aufbringen, Linie**
farbige Markierungen deckend auf Bitudecke aufbringen :
Art der Markierung: Mittellinie, geschwungen,
Breite der Linie 20  cm
schrafkantige Linie  folgt dem Bogen der Bitudecke
Markierung mit zu liefernder
PLASTIROUTE - Markierungsfarbe in  Spraydose SP für
dauerhafte Markierungen auf Spezialböden, Epoxydharz
etc. Dauerhaft ca. 5 Jahre
als Handspray mit Sprayaufsatz
Farbe weiß
durch aufsprühen  innerhalb der Schablone aus Klebeband
oder andere Schablone, incl. Schablone

incl.  vor Auftragen die Bitudecke reinigen
Menge: 150,000 m

**4.23 wassergebunden Decke Parkplatz überarbeiten**
durch Baustelleinrichtung beeinträchtigte
wassergebundene Decke wieder herstellen
Oberfläche glatt abziehen unter Massenausgleich als
Vorbereitung zum Auftrag einer neuen Deckschicht
Grundsätzlich ist darauf zu achten, das die vorhandene
wassergebundene Decke so wenig wie möglich durch die
Baustellennutzug beschädigt wird
Menge: 300,000 m2

**4.24 wassergeb Deckschicht '0/8 mm, Stärke ca. 2 cm**
Baustoffgemisch für die Deckschicht wassergebundener
Wege
gemäß FLL-"Fachbericht zu Planung, Bau und Pflege von
Wassergebundenen Wegen", TL SoB-StB 20, DIN 18315
gebr. Naturgestein
frostsicher nach Kat. F1-F4 nach TL-Gestein-StB 04/23
Schlagzertrümmerungswert SZ 26
Gesteinssorte Granit, Farbton nach Bemusterung,
gewünschter Ton hellgrau,

Deckschicht, kornabgestuft  Körnung 0/8 mm,
Regelschichtdicke 2 cm,

im erdfeuchten Zustand profilgerecht einbauen,
statisch Walzen in zwei Arbeitsgängen
dynamische Verdichtung mit Rüttler wird ausdrücklich
ausgeschlossen',
Verdichtungsgrad DPr mind. 120 %,

Oberflächenscherfestigkeit nach FLL > 50 kN/m2
Wasserdurchlässigkeit: min. 1 x 10 hoch -4
Deckschicht muss vor Freigabe einmal durchtrocknen.

Unebenheiten der Oberfläche auf 4 m Meßstrecke nicht
größer als 1 cm.
Menge: 300,000 m2

**4.25 EUROFLEX® Fallschutzplatten RAL nach Wahl des AG**
Kraiburg EUROFLEX® EPDM-Fallschutzplatte
als stoßdämpfender Fallschutzbelag nach DIN EN 1177:
2008 unter Spielgeräten im Außen- und Innenbereich
Abmessungen 500 x 500 x 30 mm
und in Anschlüssen an Randeinfassung 500 x 250 x30 mm
für maximale Fallhöhe 1,00 m
Maßtoleranzen:
Länge und Breite ± 0,8%, Stärke ± 2 mm

bestehend aus Gummi-Recyclinggranulat, EPDM
Gummigranulat in der Oberschicht
und Bindemittel MDI Polyurethan

verlegen nach Herstellervorgaben
profilgerecht und eben
direkt auf dem darunter liegenden Belag aus
Betonpfaster (dieses ist gesondert ausgeschrieben)

Farbe:  RAL nach Wahl des AG, auch Sonderfarbe wie z.B.
RAL 1015, eggshell

Oberfläche:  offenporig glatt
Unterseite:  halbrundes Noppenprofil
Kanten:  gefast
inkl. 8 Stück Kunststoffsteckverbinder/lfm

Platten im Verbund verlegen. An den Rändern jeder 2.
Reihe halbe Platten einbauen. Steckverbinder bis zum
Anschlag in die vorhandenen Löcher stecken. Die Fugen
der Randplatten und Eckplatten nach Herstellervorgabe
verkleben, um die Platten dauerhaft und fest
miteinander zu verbinden. Kleber  elastische 1-
Komponenten PUR Kleber lt. Hersteller

Achtung: den vom Hersteller vorgegebenen
Temperaturbereich für die Verlegung beachten!

Die Fallschutzplatten werden von einem Betonkantenstein
gesonderter Position begrenzt, dieser sitzt außerhalb
des Fallschutzbereichs

Liefernachweis:
KRAIBURG Relastec GmbH & Co.KG
Fuchsberger Straße 4 · D-29410 Salzwedel
Fon +49-(0)3901-8304-61 · Fax +49-(0)3901-8304-461
www.kraiburg-relastec.com
oder gleichwertig
Menge: 30,000 m2

**4.26 Anpassung Fallschutzplatten auf Baumaß**
Anpassung EPDM  Fallschutzplatten auf Baumaß,
Passschnitte mit  Stichsäge oder  Cutter Messer
Reststoffe entsorgen
Menge: 10,000 m

**4.27 Durchdringungen herstellen, mit Kunststoff anschließen**
Herstellen der Durchdringungen für die Stützen der
Spielgeräte, runde Aussparungen mit der Stichsäge
herstellen, Reststoffe entsorgen, Fugen reinigen,
Anschlüsse der Fallschutzplatten an Stützen der
Spielgeräte  mit PU Kleber ( z.B. Fa. Würth) Farbe
grau, verfüllen, so dass kein Splitt durch die Fuge
unter die Patten gerät
Menge: 4,000 St

### Titel 5 Natursteinarbeiten als Spielmöglichkeiten

*Hinweis*
Hinweis keine scharfen Kanten
für alle zu liefernden Natursteine gilt, dass keine
scharfen Kanten durch Bruch oder Schnitt vorhanden sein
dürfen.
Falls durch Beschädigungen scharfe Kanten auftreten,
sind diese durch steinmetzmäßige Überarbeitung zu
glätten und abzurunden. Dies ist in die EP
einzukalkulieren und wird nicht gesondert vergütet

**5.1 Ortbeton des Bauteils: Fundament Natursteinquader**
Ortbeton des Einzelfundaments als Streifenfundament
für die Natursteinquader
obere Betonfläche waagerecht,
Tiefe 50 cm, Breite ca. 50 cm
als Normalbeton DIN EN 206-1,
aus unbewehrtem Beton,
Expositionsklasse Frost-/TauwechselAngriff XF1
(DIN EN 206-1 / DIN 1045-2),
Druckfestigkeitsklasse C16/20,
ohne besondere Eigenschaften nach DIN EN 206-1,
einschl. Schalung.
Betonfundament muss mind. 10 cm unter FOK bleiben, und
seitlich abgeschrägt werden und wird mit
Fallschutzmaterial  überdeckt
Menge: 3,000 m3

**5.2 Betontragschicht C 16/20 für Rutschenhügel**
Betontragschicht,
C 16/20
Dicke der Tragschicht 20 bis 30 cm,
als Deckschicht auf dem in Schotter vorgeformten
Rutschenhügel'
Zusätzliche Anforderungen an die profilgerechte Lage
und Ebenheit der Tragschicht
es ist ein gleichmäßiger Hügel mit annähernd
seilkurvenförmigem Böschungsverlauf als Unterlage für
den Einbau der Findlinge und des Pflasters  vorzuformen
die Behinderung durch die Stützen und Anker der zuvor
eingebrachten Spielgeräte ist zu berücksichtigen
Menge: 10,000 m3

**5.3 Natursteinquader Sitzmauer, L bis 120cm,B 40-50, H45-50**
petrografische Herkunft:  Dietfurter Kalkstein,
frostsicher,
Farbe hell gelblich-grau  liefern und höhengerecht
versetzen im  Spielbereich als Sitzmauer mit
polygonalem Grundriss

variierende Steinformate
Längen von ca. 60 cm bis ca. 120 cm,
Breiten ca. 40 -50cm,
Höhe ca. 45 - 50 cm,
Steine Oberseite naturrau, Vorderseite und Rückseite
gespalten, Seiten gesägt,  (=  gesägte Köpfe) damit
die Steine engfugig versetzt werden können
mit werkseitig abgerundeten Vorder- und Kopfseiten
verbleibende scharfe Kanten hammerrecht abfasen oder
verletzungssicher überschleifen, Mindestradius 2 mm
Die Steine stehen frei, sie werden nicht auf der
Rückseite angefüllt

beim Einbau ist unbedingt darauf zu achten, dass die
Steine entsprechend dem Schichtenverbund  frostsicher
eingebaut werden!
unterschiedliche Steinhöhen in der Bettung so
ausgleichen, dass die Oberseite gleichmäßige Sitzhöhe
aufweist
Bettung ins frische Fundament
leicht geneigt einbauen für Wasserabfluss von
Sitzfläche
Steine engfugig verlegen,
Einbindung in Untergrund, Boden oder Belag an die
Steine anarbeiten
Unterseite der Steine vor Einbau reinigen um Verbund
mit Fundament sicher zu stellen

incl. Erdarbeiten
überschüssigen Aushub
aufnehmen, transportieren, Transportweg bis 50 m
in runde Spielhügel  wie unter Erdarbeiten beschrieben
lagenweise einbauen und verdichten
Mengenermittlung nach Abtragsprofilen.

die Steine sind vor Bestellung mit aussagekräftigen
Fotos zu bemustern
Menge: 6,000 m

**5.4 Zulage für schräg geschnitte Köpfe**
um die Natursteine laut Plan in definiertem Winkel
engfugig aneinander setzen zu können, sind die Köpfe
nicht rechtwinklig, sondern in noch festzulegenden
definierten Winkeln schräg auf Gehrung zu sägen.
Die Zulage gilt pro ein Schrägschnitt durch den Quader
auf gesamter Höhe und Breite
scharfe Kanten abrunden, 2 mm Radius
Menge: 4,000 St

**5.5 Findlinge rund Naturstein 50 bis 80 cm, liefern,einbauen, Beton**
Findlingssteine, Naturstein, rundlich, nicht kantig,
frostsicher
z.B. Möränenkies, Steinbruch Hötzendorfer bei Passau
oder Redwitzite oder Findling nordisch
Größe  Durchmesser mindestens 50 bis 80 cm,
Höhe ca. 60 cm
liefern, in Gruppen als kleinen Hügel oder in Böschung
einbauen
Bettung Beton C 16/20, Dicke mind.  20 cm bis ca. 30
cm. Wegen der  unterschiedlichen Größe der Findlinge
muss die Fundamentdicke variieren.
Einbindung der Steine in den Untergrund so, dass ca. 1/
3 des Steins eingebaut ist, damit die Steine  lagerhaft
wirken

Unterseite der Steine reinigen und mit Haftvermittler
bestreichen
Menge: 11,000 to

**5.6 Findlinge rund Naturstein 20 bis 50cm, liefern,einbauen,Beton**
Findlingssteine, Naturstein, rundlich, nicht kantig,
frostsicher
z.B. Möränenkies, Steinbruch Hötzendorfer bei Passau
oder Redwitzite oder Findling nordisch
Größe ca. Durchmesser mindestens 20 bis 50 cm,
liefern und  in Gruppen als kleinen Hügel oder in
Böschung
einbauen
Bettung Beton C 16/20, Dicke mind.  20 cm bis ca. 30
cm. . Wegen der  unterschiedlichen Größe der Findlinge
muss die Fundamentdicke variieren.
Die Steine füllen die Zwischenräume zwischen den
größeren Findlingen  des Spielhügels
Einbindung der Steine in den Untergrund so, dass ca. 1/
3 des Steins eingebaut ist, die Steine also lagerhaft
wirken

Unterseite der Steine reinigen und mit Haftvermittler
bestreichen
Menge: 6,000 to

**5.7 wie zuvor, jedoch Durchm 30-40 cm, in Trasszementmörtel**
Leistung wie zuvor in vollem Wortlaut beschrieben,
jedoch kleinere rundliche Findlinge in die
Zwischenräume versetzen, Abmessungen: Durchmesser von
30 bis 40 cm
in Mörtelbett, Trasszementmörtell, ca. 10cm stark
Unterseite der Steine reinigen und mit Haftvermittler
bestreichen
Menge: 3,000 to

**5.8 wie zuvor, jedoch Durchm 10-25 cm, in Trasszementmörtel**
Leistung wie zuvor in vollem Wortlaut beschrieben,
jedoch kleinere rundliche Findlinge (Großkies) in die
Zwischenräume versetzen, Abmessungen: Durchmesser von
10 bis 25 cm
in Mörtelbett, Trasszementmörtel, ca. 5 cm stark
Unterseite der Steine reinigen und mit Haftvermittler
bestreichen
Menge: 3,000 to

**5.9 Verfugen der spitzwinkligen Fugen**
zwischen den rundlichen Findlingen in der Böschung
mit Trasszementmörtel,
incl. Fugenglattstrich, Oberfläche der Steine reinigen
von Fugenmaterial
Abgerechnet wird nach Oberfläche des Hügels in der
Horizontalprojektion
Menge: 20,000 m2

**5.10 Findlinge rund, Naturstein, D 80-100 cm, einzeln**
Findlingssteine, Naturstein, rundlich, nicht kantig,
frostsicher
z.B. Möränenkies, Steinbruch Hötzendorfer bei Passau
oder Redwitzite oder Findling nordisch
Größe ca. Durchmesser mindestens 100 cm, Höhe ca. 80 cm
liefern und einzeln versetzen auf Betonfundament (gegen
Kippen)

Einbindung der Steine in den Untergrund so, dass ca. 1/
3 des Steins eingebaut ist, damit die Steine lagerhaft
wirken
Die Steine sind vor Lieferung durch Fotos mit Maßangabe
zu bemustern
Unterseite der Steine reinigen und mit Haftvermittler
bestreichen
Bettung  Betonfundament C 16/20, 30 cm stark,
incl. Schalung
incl. Erdarbeiten, überschüssigen Auhub aufnehmen,
transportieren bis 100 m und im Gelände als Spielhügel
einbauen, lagenweise verdichten

zur Beachtung: das Fundament der Steine darf nicht in
den Sicherheitsbereich der Spielgeräte hinein ragen (
hier: Slackline)
Menge: 3,000 St

**5.11 Fantasietier aus Naturstein**
Einbau verschieden farbiger Natursteine nach Wahl des
AN in unterschiedlicher Form und Größe, gebrauchtes
Material darf verwendet werden, ggf. sind anhaftende
Mörtelreste zu entfernen
alle verbauten Natursteine müssen frostsicher sein
Gestaltung in Anlehnung an beiliegendes Foto

Gesamtlänge Fantasietier ca. 3,5 m, maximale Höhe 50
cm, mittlere Breite ca. 70 cm,  an den Enden schmaler
zulaufend
Das Fantasietier wird aus einzelnen Steinscheiben, die
unterschiedlich dick  und unterschiedlich geformt sein
dürfen, zusammen gesetzt. Die Steine müssen oberseits
annähernd bogenförmig sein
Mindeststärke der Scheiben ca. 15 cm
Am Anfang und Ende sind längliche,schmaler zulaufende
oder  rundliche Steine einzubauen,

beim Einbau ist unbedingt darauf zu achten, dass die
Steine entsprechend dem Schichtenverbund  frostsicher
eingebaut werden!
Steine möglichst engfugig aneinander bauen,
die Zwischenräume zwischen den Scheiben dürfen keine
Fangstellen ergeben ( verfugen ist in gesonderter
Position ausgeschrieben)
Scharfkantige Teile sind abzurunden, Mindestradius 2 mm

incl. Steine  lagerhaft einbauen in Betonfundament
C 16/20, 30 cm stark, einschl. Schalung
Betonfundament muss mind. 10 cm unter FOK bleiben,
abgeschrägt werden und wird mit Fallschutzmaterial
überdeckt

incl. Erdarbeiten
überschüssigen Aushub
aufnehmen, transportieren, Transportweg bis 50 m
in runde Spielhügel  wie unter Erdarbeiten beschrieben
lagenweise einbauen und verdichten
Mengenermittlung nach Abtragsprofilen.
Menge: 1,000 Psch

**5.12 Verfugen der Stoßfugen Fantasietier**
Stoßfugen zwischen den Natursteinscheiben  Fantasietier
 mit Trasszementmörtel verfugen
Fugenbreite variiert je nach gelieferter Steinsorte und
Geradlinigkeit der gelieferten Steine.Fugenbreite wird
bei der Anbrechnung nicht berücksichtigt
Höhe der zu verfüllenden Fuge je nach Steinhöhe, ca. 50
cm
incl. Fugenglattstrich, Oberfläche der Steine reinigen
von Fugenmaterial
Abgerechnet wird nach Länge der sichtbar bleibenden
Fugen
Menge: 35,000 m

**5.13 Scheiben Naturstein 50 bis 80cm, Bodenbelag**
Scheiben, gesägt aus Findlingssteinen, Naturstein,
gleichmäßig rundlich, nicht kantig, frostsicher, z.B.
Möränenkies, Steinbruch Hötzendorfer bei Passau oder
Redwitzite oder Findling nordisch
Größe ca. Durchmesser der Scheiben ergibt sich aus der
Größe der Findlinge von  mindestens 60 bis 80 cm
Durchmesser, am Rand entstehen  kleinere Scheiben
Dicke der Scheiben ca. 10 cm, Anschnitte mind. 20 cm
stark
Die Scheiben werden durch Schneiden der Findlinge in
gleichdicke Scheiben hergestellt.
es dürfen auch die Reststücke (Anschnitte ) verwendet
werden
scharfe Schnittkanten brechen durch schleifen,
 Radius mind. 2 mm
liefern und einzeln in den Untergrund einbauen, ( für
Hüpfspiele)
so dass nur die Oberfläche der Steine sichtbar bleibt,
incl. Bettung in Beton C 16/20, Stärke 30 cm
Unterseite der Steine reinigen und mit Haftvermittler
bestreichen
Die Steine werden einzeln gebettet, der Zwischenraum
zwischen den Steinen wird mit Rohboden und Oberboden
verfüllt,, da zwischen den Steinscheiben Steckhölzer
aus Weide im Raster ( gesonderte Position) eingebracht
werden
Menge: 5,000 to

**5.14 Packlage Pflaster in C 16/20**
Packlage aus  Granitkleinsteinpflaster,
als Oberfläche des Rutschenhügels und in den Flanken
der überhöhten Spielwegbereiche
Abmessungen ca. 9/11 cm, rundum gespalten,
frostsicher,
gebrauchte Steine dürfen verwendet werden, auch
gemischte Farben und Steinsorten, soweit frostsicher
gebrauchte Steine dürfen  auch in größeren Formaten
verwendet werden
flächig als Belag auf der Böschung des Rutschenhügels
einbauen und in den Böschungen am Weg einbauen
besondere Erschwernis:
im Bereich der Aufprallfläche der Rutsche, je 1 m
beidseitig der Rutsche, muss die Packlage exakt an die
Unterkante der Rutsche heran reichen, damit eine
Fallhöhe von 0 cm gegeben ist.
Außerhalb der Aufprallfläche muss die Packlage in
weichem Übergang an die annähernd seilkurvenförmigen
Oberfläche des Rutschenhügels ( vorbreitet als
Betontragschicht) bzw. die seilkurvenförmige Böschung
am Weg angepasst werden
Bettung Pflaster  in Beton C16/20,
Stärke ca. 20 bis 30 cm
die unterschiedlichen Steinhöhen sind lagerhaft so in
den Untergrund einzubinden, dass eine weitgehend ebene
Fläche entsteht, es darf nur die glatteste Steinseite
als Oberseite sichtbar sein,
besonders spitze Vorsprünge oder Ecken der Steine, die
aus der glatten Hügeloberfläche heraus ragen, sind
steimetzmäßig nachzuarbeiten, die Spitzen abzuschlagen,
scharfe Kanten zu überschleifen
Gefälle der Hügelflanke bis 1 : 1,5
am Rutschenauslauf auf kurzer Strecke senkrecht
Setzen der  Steine flächig in der Böschung, es muss
eine geschlossene möglichst gleichmäßige Oberfläche mit
Fugenbreiten um ca. 1 cm entstehen.

Fugen mit Mörtel bis OK Stein einschlämmen, falls
notwendig in mehreren Arbeitsgängen
Flächen reinigen,
Einschließlich Profilanpassung an die Flanke des
Spielhügels
anfallenden Boden seitlich planieren.
Menge: 40,000 m2

**5.15 Packlage Pflaster in Rohboden**
Packlage wie zuvor in vollem Wortlaut beschrieben,
jedoch

Bettung in Rohboden, verdichtet
die unterschiedlichen Steinhöhen sind lagerhaft so in
den Untergrund einzubinden, dass eine weitgehend ebene
Fläche entsteht, es soll nur die glatteste Steinseite
als Oberseite sichtbar sein,
Gefälle der Hügelflanke bis 1 : 1,5.
Setzen der  Steine flächig in der Böschung, es muss
eine geschlossene möglichst gleichmäßige Oberfläche mit
Fugenbreiten unter 5 cm entstehen.
Größere Fugen sind mit kleineren Steinen auszuzwickeln,
verbleibende Fugen mit Oberboden einkehren
Einschließlich Profilanpassung an die Böschung
anfallenden Boden seitlich planieren.
Menge: 40,000 m2

**5.16 Pflaster aus Flusskiesel, rund, Durchm 60 bis 90 mm, Tastpfad**
Pflaster aus Flusskiesel, flach-rund, Durchmesser 60
bis 100 mm,
für den Tastpfad
Bettung in Mörtel  MG III, Dicke 10 cm.
(auf gesondert ausgeschriebene Tragschicht)
Einbindetiefe kurz über halbe Steinhöhe.
die Steine sind mit der Schmalseite nach oben zu
verlegen  um den Anteil an Mörtelfugen und deren Breite
möglichst gering zu halten,
Fugenbreite max. 2 cm,
breitere Fugen oder größere Steine werden nicht
akzeptiert
Fugen mit Mörtel einschlämmen, Flächen reinigen
Menge: 20,000 m2

### Titel 6 Spielgeräte

*Hinweis*
Hinweis Fundamente der Spielgeräte
bei allen Fundamenten für Spielgeräte ist darauf zu
achten, dass deren Oberfläche  abgeschrägt wird, und 40
cm unter FOK Fallschutzbelag bleibt

**6.1 Slackline**
Slackline
für ebenes Gelände, Gesamtlänge ca. 623 cm
Breite: 35 cm
Höhe: 50 cm
- Standpfosten Stahl feuerverzinkt Ø 101,6 x 6,3 mm,
zum Einbetonieren
- Balanciertau aus 3 Herkulestauen Ø 16 mm ., rot
- 2 Wantenspanner
- 2 Einstiegspodeste aus HPL, Farbton schwarz

liefern und montieren incl.  2 Fundamente
je ca. 0,9 m³ Beton C 20/25
konstruktiv bewehrt
wie Slack Jack, EM-L-2410 Pfosten nur feuerverzinkt,
nicht farbig

liefern und einbauen, incl. Erdarbeiten
Aushubtiefe 1,10 m
überschüssigen Aushub
aufnehmen, transportieren, Transportweg bis 100 m
in runde Spielhügel  wie unter Erdarbeiten beschrieben
lagenweise einbauen und verdichten
Mengenermittlung nach Abtragsprofilen.

Liefernachweis:
Spielplatzgeräte Maier GmbH
Wasserburger Str. 70,
D-83352 Altenmarkt
08621-50 82 0
08621-50 82 11

oder gleichwertig
Angebotenes Fabrikat/ Hersteller:

.......................................................
...........................................
Menge: 1,000 St

**6.2 Einfachschaukel Stahlrohr Pärchensitz**
Partnerschaukel
STAHLROHR-EINFACHSCHAUKEL PÄRCHENSITZ
mit Rückengurten
liefern und montieren

Grundkonstruktion aus Stahlrohr Ø 114 mm
verzinkte Ausführung
Beschläge und Schrauben verzinkt
Schaukelketten A6 aus Edelstahl nach DIN 766
mit 1 Stück Pärchensitz Art.-Nr. 020397 mit zwei
Einzellagern
und Abrisssicherung
Sitze mit jeweils einem
textilarmierten Gummi-Rückengurt b = 8cm

Höhe Schaukel: OK Querbalken 2,50 m ü. OKE
Technische Daten
Freie Fallhöhe: 1,90 m
Sicherheitsbereich/Aufprallfläche: 2,00 m x 8,10 m
Mindestraum/Platzbedarf: 5,95 m x 8,10 m

incl Fundamente aus Beton C 20/25:
4 Stk 0.65 x 0.65 x 0.15 m (= 0.06 cbm / Stk bzw. 0.24
cbm gesamt)

incl. Erdarbeiten
überschüssigen Aushub
aufnehmen, transportieren, Transportweg bis 100 m
in runde Spielhügel  wie unter Erdarbeiten beschrieben
lagenweise einbauen und verdichten
Mengenermittlung nach Abtragsprofilen.

Liefernachweis:

KINDERLAND Emsland Spielgeräte
02-2887-XXV-9-001

oder gleichwertig
Angebotenes Fabrikat/ Hersteller:

.......................................................
...........................................
Menge: 1,000 St

**6.3 Stehwippe**
STEHWIPPE ROCKER 1
liefern und montieren
Standpfosten aus Robinie d= 14-18 cm, geschält und
geschliffen, splintfrei, Pfostenenden durchgehend
kreuzverbolzt

Wippboden aus Robinienbrettern 7 x 12 cm

Lagerung auf einer Achse aus Edelstahl mit
Gummifederelementen
Ausführung der Beschläge aus Edelstahl

seitlich 1 x ein Haltebügel aus Edelstahl, mechanisch
poliert
Schraubbleche aus Edelstahl, mechanisch poliert
beidseitig Reifen als Endanschlag und als zusätzliche
Dämpfung

Breite des Wippbodens ca. 0,60 m
Länge des Wippbodens ca. 2,80 m

Freie Fallhöhe: 0,59 m
Sicherheitsbereich/Aufprallfläche: 5,80 m x 4,10 m
Mindestraum/Platzbedarf: 5,80 m x 4,10 m

incl Fundamente aus Beton C 20/25:
2 Stk 0.60 x 0.50 x 0.45 m (= 0.14 cbm / Stk bzw. 0.28
cbm gesamt)

incl. Erdarbeiten
überschüssigen Aushub
aufnehmen, transportieren, Transportweg bis 100 m
in runde Spielhügel  wie unter Erdarbeiten beschrieben
lagenweise einbauen und verdichten
Mengenermittlung nach Abtragsprofilen.
Liefernachweis:

KINDERLAND Emsland Spielgeräte
06-9010-XXR-0-000

oder gleichwertig
Angebotenes Fabrikat/ Hersteller:

.......................................................
...........................................
Menge: 1,000 St

**6.4 Wackelbank**
BANK PERFEKTE WELLE
liefern und montieren
mit festen Armlehnen
Grundkonstruktion aus Edelstahl, mechanisch poliert
Bankauflagen aus Eiche, lasiert, montiert auf 3 Stück
farbig
lackierten Spiralfedern
inkl. verzinkten Tiefenankern
Länge 1,70 m, Sitzhöhe ca. 0,44 m, Gesamthöhe ca. 0,97
m
Platzbedarf ca. 3,60 x 4,70 m
Technische Daten
Freie Fallhöhe: m
Sicherheitsbereich/Aufprallfläche: m x m
Mindestraum/Platzbedarf: 4,70 m x 3,80 m

incl. Erdarbeiten
überschüssigen Aushub
aufnehmen, transportieren, Transportweg bis 100 m
in runde Spielhügel  wie unter Erdarbeiten beschrieben
lagenweise einbauen und verdichten
Mengenermittlung nach Abtragsprofilen.

Liefernachweis:

KINDERLAND Emsland Spielgeräte
20-1220-XX1-0-00

oder gleichwertig
Angebotenes Fabrikat/ Hersteller:

.......................................................
...........................................
Menge: 1,000 St

**6.5 Hangrutsche**
Hangrutsche Edelstahl, Muldenform
Anbauhöhe 80 cm
Einsitzhöhe 90 cm
Rutschblechbreite 50 cm
Rutschenneigung 36 Grad
Standpfosten Robinie Durchmesser 120 mm
Rutschblechdicke 2.5 mm
Edelstahlkonstruktion mit zusätzlicher Stütze im
Auslaufbereich
durch Muldenform besonders geräuscharm
liefern und lage- und höhengerecht einbauen auf
Rutschenhügel ( mit Naturstein nach gesonderter
Position)
incl. Fundamente  nach Herstellervorgabe
C 20/25  incl. Schalung

incl. Erdarbeiten
überschüssigen Aushub
aufnehmen, transportieren, Transportweg bis 100 m
in runde Spielhügel  wie unter Erdarbeiten beschrieben
lagenweise einbauen und verdichten
Mengenermittlung nach Abtragsprofilen.
Menge: 1,000 St

**6.6 Sitzbank**
Parkbank Estiva/ Runge.
Sitzbelag aus langlebigem FSC®-zertifiziertem Hartholz,
naturbelassen (ohne Lasur).
Sitzhöhe vorne 46 cm, nach hinten um 1,5 cm sitzbequem
fallend.
18 Holzleisten 4,8 x 3,5 cm, davon 13 rechteckig,
4 polygonal hinterschnitten zwecks gleichmäßigem
Spaltmaß, 1 Kopfleiste 200 x 5,8/ 2 x 3,5/ 5,5 cm zur
Überdeckung des Rückenlehnenträgers.
Leistenträger (Rechteckrohr 80/ 20 mm)
durch Abstandhalter mit 10 mm Schattenfuge
auf Füßen (80/ 30 mm) verschraubt.
Feuerverzinkt, passiviert und lackiert in DB 703
Eisenglimmer Anthrazit.
Holzleisten mit 10 mm Überstand jeweils 6-fach
verschraubt mit bündig abschließenden
Inbusschraubköpfen.
Bank freistehend.
4 Befestigungslaschen.
 L 200 cm.
 Gewicht 69 kg.
 Beim Deutschen Patent- und Markenamt eingetragenes
Design 40 2010 000 840.5.

Werkstoffe
Langlebiges Hartholz, FSC 100% (Zertifikat: SCS-COC-
000465). Stahlrohr gem. DIN EN 10 025.
Oberflächen
Holz naturbelassen (ohne Lasur), so dass Witterung und
UV-Strahlung eine graue Holzpatina erzeugen.
Stahl: feuerverzinkt gem. DIN EN 1461. DB 703
Eisenglimmer Anthrazit lackiert.

Montagehinweis
Anlieferung 3-teilig,
montagefertig zerlegt. Liefern undfertig montieren
Aufzuschrauben über 4 Fußlaschen und
4 Ankerdübel S10 x 60 oder zu fundamentieren mit 4
Edelstahlankern M10 x 470
incl. einbauen in  2 Streifenfundamente C 20/25
incl. Fundamente
 L 65 x B 15 x T 60 cm.
Ok Streifenfundament Glattsrich Besenstrich

incl. Zusatzausstattung
V2A-Ankerdübel S10x60
V2A-Anker M10x470

incl. Erdarbeiten
überschüssigen Aushub
aufnehmen, transportieren, Transportweg bis 100 m
in runde Spielhügel  wie unter Erdarbeiten beschrieben
lagenweise einbauen und verdichten
Mengenermittlung nach Abtragsprofilen.

oder gleichwertig
Angebotenes Fabrikat/ Hersteller:

.......................................................
...........................................
Menge: 3,000 St

**6.7 Holzstamm Robinie**
Robinienbalken, als Sitz- und Balancierbalken
Länge ca. 2 m, Durchmesser 40 bis 50 cm,
weiß geschält, glatt gehobelt
liefern und einbauen mit drei unterseits in den Stamm
ca. 10 cm tief in glatte Bohrungen eingelassenen,
verklebten Edelstahldornen,
16 mm stark,
ins  das darunter eingebaute Betonfundament (gesonderte
Position)
der Stamm darf gekrümmt sein, aber keine spitzwinkligen
Astansätze aufweisen.
Zur Freigabe ist vor Lieferung und Bestellung ein
aussagekräftiges Foto des Stamms vorzulegen
Menge: 2,000 St

**6.8 Ortbeton des Einzelfundaments**
Ortbeton des Einzelfundaments als Punktfundament oder
Streifenfundament
für Ausstattung
obere Betonfläche waagerecht,
als Normalbeton DIN EN 206-1,
aus unbewehrtem Beton,
Expositionsklasse Betonbewehrungskorrosion XC2
Expositionsklasse Frost-/Tauwechsel-
Angriff XF1 (DIN EN 206-1 / DIN 1045-2),
Druckfestigkeitsklasse C20/25,
ohne besondere Eigenschaften nach DIN EN 206-1,
incl. Schalung .
Größe Einzelfundament ca. 0,1 bis 0,5 m³
Menge: 5,000 m3

**6.9 Abfallbehälter**
aus feuerverzinktem Stahlblech mit ca. 47 Liter
Fassungsvermögen und 3 mm dicker Abdeckung.
Behälterhöhe ca. 60 cm, Behälterbreite ca. 35 cm
Behälter wird  getragen von 2 Säulen aus Profilstahl
Korpus mit Griffloch zwecks leichter Entnahme und
schneller Leerung.
Inkl. Schnappschloss für 8 mm Dreikantschlüssel.
Mit Doppelsäule zur Fundamentierung
alle Teile aus
Stahl gem. DIN EN 10025.
Oberfläche
Stahl feuerverzinkt gem. DIN EN 1461.
Montagehinweis
Anlieferung 1-teilig (inkl. Schlüssel).
incl. Herstellen des Streifenfundaments  L 50/ B 30/ T
50 cm
C 16/20 zur Fundamentierung der Doppelsäule,
Einbau höhen- und fluchtgerecht

incl. Ring zur Müllsackaufnahme

wie Ratioboy der Fa.Runge
oder gleichwertig
Angebotenes Fabrikat/ Hersteller:

.......................................................
...........................................

incl. Erdarbeiten
überschüssigen Aushub
aufnehmen, transportieren, Transportweg bis 100 m
in runde Spielhügel  wie unter Erdarbeiten beschrieben
lagenweise einbauen und verdichten
Mengenermittlung nach Abtragsprofilen.
Menge: 1,000 St

### Titel 7 Fallschutz

**7.1 Dränschicht aus gebrochenem Material, Körnung 8/16, 10 cm**
Dränschicht aus gebrochenem Material,
Körnung '8/16 ',
verdichten
Schichtdicke 10 cm,
Abrechnung in der Horizontalprojektion.
Menge: 500,000 m2

**7.2 Fallschutz aus Holzhäcksel, liefern, andecken**
Fallschutzbelag aus Holzschnitzel, Dicke 40 cm
gemäß DIN EN 1177 stoßdämpfende Spielplatzböden,
mechanisch zerkleinertes Holz (keine Holzwerkstoffe),
ohne Binde- und Laubanteile, Korngröße 5-30 mm,

Güteüberwacht, Eignung als Fallschutz
nach DIN EN 1177 muß nachgewiesen werden.
Liefern und gemäß DIN EN 1177 profilgerecht einbauen,
Einbaustärke 40 cm
Abrechnung nach Aufmaß an der Auftragsstelle

Material: Ökocolor
Liefernachweis: wie Öcocolor GmbH & Co.KG
Hemkenroder Straße 14, 38162 Destedt
Menge: 50,000 m3

**7.3 Fallschutzkies 2/8 Spielplatz liefern, andecken**
Fallschutzkies,
Anforderungen:
Korngröße 2 bis 8 mm, Ungleichförmigkeitsgrad D60/D10
kleiner 3,0 ist nachzuweisen
Kies gut gerundet und gewaschen, frei von schluffigen
und tonigen Partikeln
liefern und profilgerecht einfüllen
Einbaustärke bis 40 cm
Abrechnung nach Aufmaß an der Auftragsstelle
Menge: 40,000 m3

**7.4 Sandkastenfüllung gewasch.Sand 0/2 Füllhöhe 40 cm**
Sandkastenfüllung,
gewaschener Sand 0/2,
Schichtdicke/Füllhöhe bis 40 cm,  liefern und einbauen
profilgerecht
Menge: 25,000 m3

**7.5 Belag aus Rindenmulch, 20 cm**
Bodenbelag
mit Rindenmulch,
nach Norm DIN EN 1177 aktuelle Fassung
gütegesichert, Typ
'aus Nadelholzrinde von Kiefern, Douglasien, Fichten
oder Tannen,
keine Laubholzrinde
Körnung 10-40 mm
Dicke der Schicht: 20 cm
Abrechnung nach Aufmaß an der Auftragsstelle
Bereich Weidentunnel und Teile des Tastpfads
Menge: 6,000 m3

### Titel 8 Einfriedungen

**8.1 Zaun aus Doppelstabmatten, Höhe 1,23 m**
Zaun aus Doppelstabmatten,
Stäbe an den Kreuzpunkten verschweißt zu hochfester
Stahlmatte
Rundeisen senkrecht Durchmesser 6 mm
Rundeisen  waagrecht Durchmesser 8 mm, doppelt
verlaufend
Maschung 50/ 200 mm
Mattenhöhe 1230 mm
Mattenlänge ca. 2510 mm
oben und unten bündig endende  verletzungssicher mit
Schiene abgedeckte senkrechten Rundstäbe (Spielplatz!)
Pfosten aus Rechteckrohr mit vorgebohrten
Montagelöchern
passende Alu- Kappe zum oberen Verschluss
Befestigung der Zaunmatten mit durchgehender
Profilleiste aus Stahl, vorgebohrt, verschraubt mit
Pfosten
incl. Pfosten 60/40/2 mm, Höhe 2 m.
Achsabstand der Pfosten ca. 2520 mm
Gesamtzaunhöhe über Gelände ca. 1,25 m
alle Metallteile rundum feuerverzinkt nach DIN EN ISO
1461
incl. aller notwendigen Kleinteile wie Edelstahl-
Schrauben, Auflageböcke usw.

Die Stöße der Matten erfolgen nur über die Pfosten,
eine Endlosmontage mit Verbindung der Matten
untereinander wird nicht akzeptiert
Höhenunterschiede durch Abtreppung herstellen

Incl.  Betonfundamente
Mindestgüte Beton C 16/20 XC2,
Abmessung Einzelfundament 60 x 25 x 25 cm,
incl. Erdarbeiten
überschüssigen Aushub seitlich im Gelände planieren

Zaunverlauf in Segmentbogen
Menge: 53,000 m

**8.2 Zulage für Endausbildung bei Mattenzäunen**
Zulage für die Ausbildung der Zaunenden
diese Zulage gilt für ein Stück Zaunende, Ablängen der
Gittermatte oder Flachstabmatte auf passendes Maß,
Enden der geschnittenen Stäbe kalt verzinken
Menge: 2,000 St

**8.3 Zulage für Ausbildung Zaun im Bogen**
Zulage für vorsichtiges Biegen der einzelnen
Zaunmatten, jeweils mittig, Radius minimal ca. 11 m
um den Zaun insgesamt im Bogen aufstellen zu können.
Das notwendige Biegemaß ist vor Biegen vor Ort
abzunehmen.
Biegen unter Verwendung eines geeigneten Schutzes an
der Biegestelle, um Schäden an der  Zinkschicht zu
vermeiden
bzw. falls Entlastungsschnitte nötig sind, incl.
Schnitte und nachverzinken der Schnittstellen mit
Flüssigzink ( kein Spray)
Abrechnung pro Stück gebogener Zaunmatte
Menge: 21,000 St

**8.4 Handlauf aus Stahlrohr, D 42,4 mm**
Handlauf  aus Stahlrohr entlang des Spielwegs an der
Wellenbahn
Stahlrohr,  Durchmesser 42,4 mm, Wandstärke 3,2 mm
in sinusartigen gleichmäßigen Wellen ohne Knicke
gebogen,
Der Handlauf folgt in gleichem Abstand den Bodenwellen
des Wegs,
der Handlauf verläuft im Grundriss gebogen, Radius ca.
14,5 m
Höhe Handlauf 80 cm über FOK Weg
die Enden des Handlaufs werden als Bogen in Fortsetzung
des Handlaufs nach unten in die Fundamente geführt
Befestigung unterseits über gebogene Kopfplatten mit
senkrechten Stützen aus Rundrohr verschrauben
Durchmesser Stützen  42,4 mm, Wandstärke 3,2 mm
alle Teile rundum feuerverzinkt, Zinknasen entfernen
Abstand der Stützrohre voneinander ca. 2 m,
verankern in gesondert ausgeschriebenen
Köcherfundamenten
alle Kanten verletzungssicher gebrochen

incl. Abmessen der Wellen am Weg vor Ort und
Werkstattzeichnung für Handlauf
Menge: 20,000 m

**8.5 Zulage Knieriegel**
Zulage für Knieriegel am Handlauf, Material wie bei
Handlauf beschrieben, auch der Knierigel folgt den
Bodenwellen Knieriegel auf der Innenseite der Stützen
mit den Stützen verschrauben.
Die Enden des Knieriegels  werden als Bogen in
Fortsetzung des Knieriegels  nach unten in die
Fundamente geführt
incl. Abmessen der Wellen am Weg vor Ort und
Werkstattzeichnung für Knieriegel an Handlauf
Menge: 20,000 m

**8.6 Köcherfundament für Handlauf**
Köcherfundament aus Rohren aus
KG 2000, DN 200, Polypropylen (PP) nach DIN EN 14758,
senkrecht einbauen vor Einbau des Belags
Einbindung 60 cm in Untergrund
Nach Einbringen der Geländerstützen verfüllen
mit Beton C 16/20, bis 11 cm unter FOK, so dass
Fundament mit Bitutrag- und Deckschicht  überbaut
werden kann
Überstand PP Rohr nach Montage des Handlaufs und vor
Einbau Bitudeckschicht abschneiden, Reststoffe
entsorgen
Menge: 10,000 St

### Titel 9 Rasenarbeiten

*Hinweis*
DIN 18917
Vorbemerkungen Rasenarbeiten
Ansaat- und Pflegearbeiten sind gemäß DIN 18915 und
18917
auszuführen.
Die Abnahme erfolgt nach Beendigung der
Fertigstellungspflege, voraussichtlich im Herbst 2026

Alle Ansaatflächen sind Kleinflächen, in denen Bäume
als Hindernisse zu breücksichtigen sind

**9.1 Feinplanum Rasen, eben**
Feinplanum für Rasen- und Wiesenflächen,
zulässige Abweichung von der Ebenheit 2 cm,
Steine von mehr als 5 cm Durchmesser, Unrat und und
schwer verrottbare Pflanzenteile ablesen,
anfallende Stoffe 'auf Haufen setzen',
Bodengruppe 3 DIN 18915.
Neigung der Fläche 'eben '
Menge: 700,000 m2

**9.2 Feinplanum Rasen geneigt**
Feinplanum für  Ansaat auf  Böschungen
zulässige Abweichung von der Ebenheit 3 cm,
Steine von mehr als 5 cm Durchmesser, Unrat und und
schwer verrottbare Pflanzenteile ablesen,
anfallende Stoffe 'auf Haufen setzen',
Bodengruppe 3 DIN 18915.
Neigung der Fläche 'geneigt, Neigung bis 1 zu 1,5
Menge: 300,000 m2

**9.3 Rasen ansäen Gebrauchsrasen RSM 2.3, Spielplatz**
Rasen ansäen,
Gebrauchsrasen, RSM 2.3 - Spielrasen -
(anpassungsfähige Mischung)
bestehend aus Lolium perenne, 30 %
Festuca in mind. 3 Sorten, 30 %
Poa pratensis  30 %
Saatgutmenge 25 g/m2,
die Saatgutmischung ist mit Gräsersorten auszustatten,
die in der RSM/FLL in die höchste Eignungsstufe
eingeordnet sind. Ausgabejahr RSM 'neueste Ausgabe'.
Nachweis der Beschaffenheit durch Vorlage
des Mischungsnummernbescheides.
Anschlussbereiche um den Spielbereich an vorhandene
Wiesen
Menge: 700,000 m2

**9.4 Rasen ansäen Gebrauchsrasen RSM 2.3, Spielplatz geneigt**
Rasen ansäen wie zuvor in vollem Wortlaut beschrieben,
jedoch Ansaat geneigt, Neigung bis 1 zu 1,5
Menge: 300,000 m2

### Titel 10 Fertigstellungspflege Rasen und Wiesen

**10.1 Wässern Rasen, Wasser bauseits 12 x**
Wässern der Gebrauchsrasenfläche

je Arbeitsgang in l/m2 '20',
Anzahl der Arbeitsgänge '12',
Angabe des Einheitspreises pro Arbeitsgang:

.......................................................
............
der angebotene EP gibt den Preis für alle vorgesehenen
Arbeitsgänge für einen m² an
die Abrechnung erfolgt nach tatsächlich durchgeführten
Arbeitsgängen
der Bauleitung ist rechtzeitig mitzuteilen, wann ein
Wässergang vorgenommen werden wird

Wasser kann der vorh. Entnahmestelle kostenfrei
entnommen werden
Menge: 1000,000 m2

**10.2 Mähen Rasen, Schnittgut aufnehmen,entsorgen, 12 x**
Mähen von Rasen,
eben oder leicht geneigt
in Teilflächen, auch kleinflächig im Straßenbegleitgrün
Wuchshöhe 5 bis 8 cm, Schnitthöhe 3 cm,
12 Schnitte,
Zeitpunkt der Schnitte
'abhängig vom Wachstum des Rasens, abgerechnet wird
nach tatsächlich durchgeführten Mähgängen
Angabe des Einheitspreises pro m2 pro

Mähgang:.........................................

der angebotene EP gibt den Preis für alle vorgesehenen
Arbeitsgänge für einen m2 an
der Bauleitung ist rechtzeitig anzuzeigen, wenn ein
Mähgang durchgeführt werden soll',

Schnittgut 'aufnehmen und entsorgen',
Menge: 700,000 m2

**10.3 Mähen Rasen geneigt 6 x**
Mähen Rasen
Flächen geneigt bis 1: 1,5
Wuchshöhe ca. 40 cm, Schnitthöhe 5 cm,

Anzahl der Arbeitsgänge 6 x,

Schnittzeit aus Naturschutzgründen erst  ab 15.
September
der angebotene EP gibt den Preis für alle vorgesehenen
Arbeitsgänge für einen m² an
der Bauleitung ist rechtzeitig anzuzeigen, wenn ein
Mähgang durchgeführt werden soll',
Schnittgut 'aufnehmen und entsorgen',
Menge: 300,000 m2

**10.4 1 Folgedüngung Rasenfläche**
1. Folgedüngung
der Rasenfläche,
mineralisch organischer Dünger z.B. Cornufera
Rasendünger Nährstoffgehalt 10-4-6-2 + Eisen oder
gleichwertig
Angebotenes Fabrikat/
Hersteller:

.........................................

Dünger aufbringen und einarbeiten, Menge in g/m2 '25',
Zeitpunkt: nach dem ersten Schnitt,anschließend ist ein
Wässergang durchzuführen
Menge: 25,000 kg

**10.5 2. Folgedüngung Rasenfläche**
2. Folgedüngung der Rasenfläche
Leistung wie zuvor in vollem Wortlaut beschrieben,
jedoch Zeitpunkt:
8 Wochen nach der ersten Folgedüngung
Menge: 25,000 kg

### Titel 11 Pflanzenlieferung

**11.1 Aronia melanocarpa, Cont, 3 x verpflanzt,80-100**
Aronia melanocarpa, Apfelbeere, Sorte "Nero"
im Cont, H.80-100
Menge: 10,000 St

**11.2 Cornus mas, Cont, verpflanzt, 80-100**
Kornelkirsche,
im Cont.  verpflanzt, Höhe 80-100
Menge: 15,000 St

**11.3 Corylus avellana, 80-100**
Hasel,
3 x verpflanzt,80-100
Menge: 30,000 St

**11.4 Amelanchier ovalis Str. 100-150**
gewöhnliche Felsenbirne,
Str,im Cont. H 100-150 cm
Menge: 10,000 St

**11.5 Salix caprea L Strauch, 2 Triebe, Höhe 70-90 cm**
Salweide liefern
leichter Strauch, 2 Triebe, Höhe 70-90 cm
Herkunftsgebiet '7'
Menge: 15,000 St

**11.6 lebende Weidensteckhölzer**
Lebende Weidensteckhölzer,
Länge ca. 2 m bis 2,5 m
Durchmesser an der Basis ca. 8-10 cm
liefern und senkrecht stecken im Raster in Rohboden,
 ca. 50 cm tief, incl. herstellen und verfüllen der
Pflanzlöcher
Pflanzraster als Quadratraster 75 cm
Menge: 120,000 St

**11.7 Weidentunnel, lebende Gerüstruten**
für den Bau eines Weidentunnels
Weidengerüstruten Ø ca. 2-3 cm, Länge ca. 3 m,
Weidenmaterial: Salix viminalis 2-3jährig,
austriebfähig
liefern und stecken im Raster in Pflanzgraben, ca. 50
cm tief,
im unter gesonderter Position ausgeschriebenen
Pflanzgraben
Boden um Weidenruten festdrücken.
Je zwei Ruten oben mittig zusammen binden mit
geeigneter Juteschnur
so dass ein im Mittel 1,60 m hoher Tunnel entsteht
Die Höhe des Tunnels nimmt vom Anfang von ca. 1,50 m
zur Mitte zu 1,80 m zu, dann wieder zum Ende auf ca. 1,
50 m ab
die Breite des Tunnels nimmt von Anfang mit 1,50 m zur
Mitte auf 2 m zu, zum Ende wieder auf ca. 1,50 m ab
Menge: 50,000 St

**11.8 Weidentunnel. lebende diagonale Verstrebungen**
für den Bau eines Weidentunnels
Weidenruten Ø ca. 1-2cm, Länge ca. 3 m
Weidenmaterial: Salix viminalis 2-3jährig,
austriebfähig
liefern und stecken im Raster in Pflanzgraben, ca. 50
cm tief,
im unter gesonderter Position ausgeschriebenen
Pflanzgraben
Boden um Weidenruten festdrücken.
incl. diagonal mit den Gerüstruten zusammen binden mit
geeigneter Juteschnur ( kein Kunststoff zulässig)
Menge: 100,000 St

**11.9 Pflanzgraben, Weidenruten**
Pflanzgraben ausheben für Weidenruten des Weidentunnels
Breite des Grabens bis 0,3 m,
Tiefe des Grabens bis 0,5 m,
Bodengruppen 3-5
Aushub im Gelände planieren
Graben verfüllen mit Oberboden, aus bauseitigen Mieten
Oberboden vorsichtig verdichten, so dass sich ein
standfester Grund für das Einstecken der Weidenruten
ergibt
die Gesamtlänge egibt sich aus zwei gegenüberliegenden
Pflanzgräben
Menge: 20,000 m

### Titel 12 Pflanzarbeiten

**12.1 Sträucher pflanzen, H bis 150 cm**
Strauch
Höhe in cm 'bis 150',
mit Ballen oder im Container
Lieferung wird gesondert vergütet,
pflanzen
in herzustellende und zu verfüllende Pflanzgrube.
Pflanzgrube ausheben: Breite 50 cm, Tiefe 50 cm,
Aushub seitl. lagern getrennt nach Ober- und Unterboden
verfüllen
überschüssigen Aushub höhengerecht  im Gelände seitlich
planieren
gründlich Einschlämmmen, mind. 50 l pro Pfl.
Wasser kann der vorh. Entnahmestelle kostenfrei
entnommen werden
Menge: 80,000 St

**12.2 Pfl-Grube ausheb.Bäume, Durchm. 1,5 m**
Pflanzgrube ausheben für Bäume
Durchmesser der Grube  1,5 m,
Tiefe 100 cm, Sohle lockern 20 cm tief
Boden aufnehmen, transportieren, Transportweg bis 100 m
profilgerecht  einbauen und verdichten.
in Lagen von maximal 0,3 m,
Verformungsmodul EV2 mind 45 MPa/m2,
besondere Erschwernis: es werden Spielhügel, rund im
Grundriss, mit seilkurvenförmiger Böschung
aufgeschüttet
Durchmesser ca. 1,50 m bis ca 5 m, Höhe bis ca 2 m
Menge: 3,000 St

**12.3 Hochstamm umpflanzen StU 30-35 cm**
Hochstamm, Eberesche
Stammumfang in cm '30-35',
umpflanzen
Vegetationsstück  um Baum  incl. Wurzelstock  flächig
und ca. 1 m tief und ca. 1,5 m breit abheben,
transportieren bis 50 m
höhengerecht und unversehrt einbauen und andrücken.
 in vorbereitete und wieder zu verfüllende Pflanzgrube
incl. Gießränder herstellen,
incl Einschlämmmen der Bäume unmittelbar nach dem
Umsetzen
mit mind. 250l Wasser pro Baum
Wasser kann der vorh. Entnahmestelle kostenfrei
entnommen werden
entstandenes Aushubloch verfüllen mit bauseits vorh.
Rohboden
Menge: 3,000 St

**12.4 Pflanzenverankerung mit Pfahl-Dreibock**
Pflanzenverankerung mit Pfahl-Dreibock
mit Latten als Abstandhalter
Pfähle, weißgeschält,
Pfahllänge 350 cm, Zopfdicke 8/10 cm,
Bindegut elastische Gummischlaufe oder Juteschnur,
keine unelastischen Gurte!
Menge: 3,000 St

**12.5 Stammschutz mit Weißanstrich STU 20-25**
Schutz gegen Rindenbrand/Sonnenbrand herstellen,
Baumart 'Laubbaum ',
Stamm gleichmäßig bestreichen mit biologischem
Weißanstrich für Bäume
bis zu einer Höhe in m '3',
Stammumfang in cm 25-30 cm '.
Menge: 3,000 St

### Titel 13 Fertigstellungspflege Pflanzung

*Hinweis*
DIN 18916.
Für die Ausführung der Pflegearbeiten als
Fertigstellungspflege gilt  DIN 18916.
Die Abnahme erfolgt nach Beendigung der
Fertigstellungspflege, voraussichtlich im Herbst 2026

**13.1 Wässern Sträucher, 50 l, 12 x, Wasser bauseits**
wässern Sträucher und Weidentunnel
Mindestwassermenge je Arbeitsgang/m²: 50 l,
ohne dass Spülschäden
oder die Entmischung der Bodenschichten
auftreten,
Anzahl der Arbeitsgänge: 12
Abrechnung nach bewässerten Einheiten

mit zusätzlicher Angabe des
Preises pro Stück und Wässergang:

.....................EUR

Wasser kann der vorh. Entnahmestelle kostenfrei
entnommen werden
Menge: 200,000 m2

**13.2 Durchputzen der Gehölzflächen im 6 x**
Durchputzen /hacken /lockern der Gehölzflächen der
Sträucher und Baumscheiben
Fläche von Unkraut, Steinen ab 5 cm
Durchmesser und sonstigem Unrat säubern,
Dauerunkräuter ziehen und ausgraben.
trockene Triebe und Verblühtes abschneiden,
Verankerungen nachrichten, abgestorbene
Pflanzenteile und Unrat aufsammeln,
kompostierfähige Stoffe und Unrat ordnungsgemäß
beseitigen
Bearbeitungstiefe der jeweiligen Pflanzenart anpassen.

Anzahl der Arbeitsgänge 6 x

Zeitpunkt nach Bedarf in Abstimmung mit der Bauleitung,
mit zusätzlicher Angabe des
Preises pro m² und  Arbeitsgang:

.....................EUR
Menge: 200,000 m2

**13.3 Mulchen Holzhäcksel**
Mulchabdeckung
von Baumscheiben Durchmesser 1 m
und  Pflanzfläche der Sträucher
einmal,
durch Abdecken mit Mulchstoff,
Holzhäcksel (nicht Rindenmulch)
Körnung 0/50 mm
Dicke 5 cm,
Gießrand herstellen
Zeitpunkt der Ausführung nach der Pflanzung
Menge: 200,000 m2

**13.4 Wässern Bäume, 200 l, 12 x, Wasser bauseits**
Mindestwassermenge je Arbeitsgang/St: 200 l,
maximal 50l pro Minute ohne dass Spülschäden
oder die Entmischung der Bodenschichten
auftreten,

Anzahl der Arbeitsgänge: 12
Abrechnung nach bewässerten Einheiten
mit zusätzlicher Angabe des
Preises pro Stück und Wässergang:

.....................EUR

Wasser kann der vorh. Entnahmestelle kostenfrei
entnommen werden
Menge: 3,000 St

**13.5 Bäume düngen, 1 x**
1 Arbeitsgang
mit mineralischer Düngerlösung COMPO Baumkraft fluid 6+
5+11 oder gleichwertigem mineralischem Dünger,
Herstellung der Düngerlösung nach Herstellerangabe
mind. 200 l / Baum
Wasser kann der vorh. Entnahmestelle kostenfrei
entnommen werden

Zeitpunkt der Ausführung in Absprache mit der
Bauleitung
während der Vegetationsperiode
Menge: 3,000 St

### Titel 14 Tagelohnarbeiten

*Hinweis*
Stundenlohnarbeiten nur nach Vorankündigung
Stundenlohnarbeiten werden nur nach Vorankündigung und
Genehmigung durch den Bauherrn anerkannt
Da es der Bauleitung nicht möglich ist, zu
kontrollieren, welche Arbeitskräfte vor Ort eingesetzt
werden, werden bewusst nur Facharbeiterstunden
abgerechnet.

**14.1 Facharbeiter**
*** Bedarfsposition mit GB
Menge: 20,000 h

**14.2 LKW mit Fahrer 8-12 t**
*** Bedarfsposition mit GB
Lkw einschl. Fahrer, Nutzlast über 8 bis 12 t, Kipper.
Menge: 10,000 h

**14.3 LKW mit Greifer, einschl. Fahrer**
*** Bedarfsposition mit GB
Menge: 5,000 h

**14.4 Radlader einschl. Fahrer**
*** Bedarfsposition mit GB
Radlader einschl. Fahrer und Betriebsstoffe,
Schaufelinhalt bis ca. 1 cbm, auf Anordnung und zum
Nachweis, betreiben.
Menge: 10,000 h

**14.5 Minibagger**
*** Bedarfsposition mit GB
Minibagger einschl. Fahrer,
Fahrwerk mit Bereifung,
mit Grabenlöffel.
Menge: 10,000 h

**14.6 Kleingerät mit Bedienung**
*** Bedarfsposition mit GB
Kleingerät wie Motorsäge, Trennschleifer,
Fugenschneider für Asphalt, Bohrmaschine, Rüttelplatte,
mit Bedienung und Verbrauchsmaterial
Menge: 20,000 h

USt %: 19,00
